# Rampa mòbil

- Propietat de l'arxiu: CYPE INGENIEROS, S.A.
- Format: FIEBDC-3/2002
- Divisa: EUR
- Costos indirectes: 3.00 %
- IVA: 21.00 %

## I Instal·lacions

### IT Transport

#### ITE Escales mecàniques i rampes mòbils

**ITE020** U Rampa mòbil.
Subministrament i instal·lació completa de rampa mòbil de 11° d'inclinació, per a interior, per salvar una altura de 5 m, amb un ample de paleta de 1 m, balustrada de 1 m, capacitat de transport 9000 persones/h i 0,5 m/s de velocitat, amb proteccions. Inclús passafils, quadre i cable de maniobra, instal·lació elèctrica, línia telefònica i sistemes de seguretat. Totalment muntada, connexionada i provada.
Inclou: Replanteig dels recolzaments. Muntatge de passacables. Col·locació de la rampa mòbil sobre els suports. Muntatge del quadre i connexió del cable de maniobra. Connexionat amb la xarxa elèctrica.
Criteri d'amidament de projecte: Nombre d'unitats previstes, segons documentació gràfica de Projecte.
Criteri de mesura d'obra: Es mesurarà el nombre d'unitats realment executades segons especificacions de Projecte.

| Codi | Ut | Descripció | Rendiment | Preu | Import |
|---|---|---|---|---|---|
| mt39ram010e | U | Rampa mòbil de 11° d'inclinació, per a interior, per salvar una altura de 5 m, amb un ample de paleta de 1 m, balustrada de 1 m, capacitat de transport 9000 persones/h i 0,5 m/s de velocitat, amb proteccions, segons UNE-EN 115-1. (material) | 1.000 | 134500.46 | 134500.46 |
| mt39www020 | U | Material auxiliar per a instal·lacions de transport. (material) | 4.000 | 10.08 | 40.32 |
| mo016 | h | Oficial 1ª instal·lador d'aparells elevadors. (mà d'obra) | 37.165 | 29.34 | 1090.42 |
| mo085 | h | Ajudant instal·lador d'aparells elevadors. (mà d'obra) | 37.165 | 25.25 | 938.42 |
| % | % | Costos directes complementaris | 2 % | 136569.62 | 2731.39 |
|  |  | Costos directes |  |  | 139301.01 |
