# Muntacotxes

- Propietat de l'arxiu: CYPE INGENIEROS, S.A.
- Format: FIEBDC-3/2002
- Divisa: EUR
- Costos indirectes: 3.00 %
- IVA: 21.00 %

## I Instal·lacions

### IT Transport

#### ITM Muntacotxes

**ITM010** U Muntacotxes.
Subministrament i instal·lació completa de muntacotxes elèctric d'adherència per a 3000 kg i 0,6 m/s, sistema d'accionament d'1 velocitat de 2 parades (3 m), maniobra universal simple, portes d'accés corredisses automàtiques de 220 cm d'ample i 200 cm d'altura en acer pintat, cabina sense porta i nivell mig d'acabat. Inclús ganxos de fixació, làmpades d'enllumenat del buit, guies, cables de tracció i passacables, amortidors de vall, contrapesos, grup tractor, quadre i cable de maniobra, bastidor, xassís i portes de cabina amb acabats, limitador de velocitat i paracaigudes, botoneres de pis i de cabina, selector de parades, instal·lació elèctrica, línia telefònica i sistemes de seguretat. Totalment muntat, connexionat i provat.
Inclou: Replanteig de guies i nivells. Col·locació dels punts de fixació. Instal·lació dels llums d'enllumenat del buit. Muntatge de guies, cables de tracció i passacables. Col·locació dels amortidors de fossa. Col·locació de contrapesos. Presentació de les portes d'accés. Muntatge del grup tractor. Muntatge del quadre i connexió del cable de maniobra. Muntatge del bastidor, el xassís i les portes de cabina amb els seus acabats. Instal·lació del limitador de velocitat i el paracaigudes. Instal·lació de les botoneres de pis i de cabina. Instal·lació del selector de parades. Connexionat amb la xarxa elèctrica. Instal·lació de la línia telefònica i dels sistemes de seguretat.
Criteri d'amidament de projecte: Nombre d'unitats previstes, segons documentació gràfica de Projecte.
Criteri de mesura d'obra: Es mesurarà el nombre d'unitats realment executades segons especificacions de Projecte.

| Codi | Ut | Descripció | Rendiment | Preu | Import |
|---|---|---|---|---|---|
| mt39mec010b | U | Cabina amb acabats de qualitat mitja per muntacotxes elèctric industrial de 3000 kg de càrrega nominal i 0,6 m/s de velocitat. (material) | 1.000 | 9117.60 | 9117.60 |
| mt39mea010a | U | Amortidors de vall i contrapesos per muntacotxes elèctric industrial de 3000 kg de càrrega nominal i 0,6 m/s de velocitat. (material) | 1.000 | 5724.42 | 5724.42 |
| mt39mab010b | U | Botonera de pis amb acabats de qualitat mitja, per muntacotxes. (material) | 2.000 | 23.61 | 47.22 |
| mt39mab020d | U | Botonera de cabina per a muntacotxes amb acabats de qualitat mitja i 2 parades (3 m). (material) | 1.000 | 55.19 | 55.19 |
| mt39meg010a | U | Grup tractor per muntacotxes elèctric industrial de 3000 kg de càrrega nominal i 0,6 m/s de velocitat. (material) | 1.000 | 20525.20 | 20525.20 |
| mt39mel010a | U | Limitador de velocitat i paracaigudes per muntacotxes elèctric industrial de 3000 kg de càrrega nominal i 0,6 m/s de velocitat. (material) | 1.000 | 5026.69 | 5026.69 |
| mt39mem010a | U | Quadre i cable de maniobra per muntacotxes elèctric industrial de 3000 kg de càrrega nominal, 2 parades (3 m) i 0,6 m/s de velocitat. (material) | 1.000 | 4784.98 | 4784.98 |
| mt39map010a | U | Porta d'accés corredera automàtica d'acer pintat de 220 cm d'ample i 200 cm d'alt. (material) | 2.000 | 1897.85 | 3795.70 |
| mt39mer010a | U | Recorregut de guies i cables de tracció per muntacotxes elèctric industrial de 3000 kg de càrrega nominal, 2 parades (3 m) i 0,6 m/s de velocitat. (material) | 1.000 | 5610.51 | 5610.51 |
| mt39mes010a | U | Selector de parades per muntacotxes elèctric industrial de 0,6 m/s de velocitat. (material) | 2.000 | 66.09 | 132.18 |
| mt39www020 | U | Material auxiliar per a instal·lacions de transport. (material) | 2.000 | 10.08 | 20.16 |
| mt39www010 | U | Làmpada de 40 W, inclús mecanismes de fixació i portalàmpades. (material) | 2.000 | 4.14 | 8.28 |
| mt39www011 | U | Ganxo adossat al sostre, capaç de suportar suspès el mecanisme tractor. (material) | 1.000 | 41.44 | 41.44 |
| mo016 | h | Oficial 1ª instal·lador d'aparells elevadors. (mà d'obra) | 143.864 | 29.34 | 4220.97 |
| mo085 | h | Ajudant instal·lador d'aparells elevadors. (mà d'obra) | 143.864 | 25.25 | 3632.57 |
| % | % | Costos directes complementaris | 2 % | 62743.11 | 1254.86 |
|  |  | Costos directes |  |  | 63997.97 |
