# Aspirador híbrid

- Propietat de l'arxiu: CYPE INGENIEROS, S.A.
- Format: FIEBDC-3/2002
- Divisa: EUR
- Costos indirectes: 3.00 %
- IVA: 21.00 %

## I Instal·lacions

### IV Ventilació

#### IVH Ventilació híbrida

**IVH030** U Aspirador híbrid.
Extractor estàtic mecànic, de 153 mm de diàmetre i 415 mm d'altura, de 250 m³/h de cabal màxim, 137 W de potència màxima amb motor d'alimentació monofàsica (230V/50Hz) i 900 r.p.m. de velocitat màxima; instal·lació en l'extrem exterior del conducte d'extracció (boca d'expulsió), en habitatge unifamiliar. Inclús material de fixació.
Inclou: Replanteig. Col·locació i fixació. Connexionat i comprovació del seu correcte funcionament.
Criteri d'amidament de projecte: Nombre d'unitats previstes, segons documentació gràfica de Projecte.
Criteri de mesura d'obra: Es mesurarà el nombre d'unitats realment executades segons especificacions de Projecte.

| Codi | Ut | Descripció | Rendiment | Preu | Import |
|---|---|---|---|---|---|
| mt42svi020a | U | Extractor estàtic mecànic, de 153 mm de diàmetre i 415 mm d'altura, de 250 m³/h de cabal màxim, 137 W de potència màxima amb motor d'alimentació monofàsica (230V/50Hz) i 900 r.p.m. de velocitat màxima. (material) | 1.000 | 826.34 | 826.34 |
| mt42sva300 | U | Material de fixació per conductes de ventilació. (material) | 1.000 | 2.73 | 2.73 |
| mo011 | h | Oficial 1ª muntador. (mà d'obra) | 0.240 | 30.63 | 7.35 |
| mo080 | h | Ajudant muntador. (mà d'obra) | 0.240 | 26.39 | 6.33 |
| % | % | Costos directes complementaris | 2 % | 842.75 | 16.86 |
|  |  | Costos directes |  |  | 859.61 |
