# Derivació per a conducte d'admissió

- Propietat de l'arxiu: CYPE INGENIEROS, S.A.
- Format: FIEBDC-3/2002
- Divisa: EUR
- Costos indirectes: 3.00 %
- IVA: 21.00 %

## I Instal·lacions

### IV Ventilació

#### IVM Ventilació mecànica

**IVM020** U Derivació per a conducte d'admissió.
Derivació formada per calaix repartidor de polipropilè expandit, de 484x470x180 mm, amb embocadura d'entrada oblonga de 325x130 mm i quatre embocadures de sortida de 125 mm de diàmetre. Inclús elements per a suspensió del sostre.
Inclou: Replanteig. Col·locació i fixació. Connexionat dels conductes.
Criteri d'amidament de projecte: Nombre d'unitats previstes, segons documentació gràfica de Projecte.
Criteri de mesura d'obra: Es mesurarà el nombre d'unitats realment executades segons especificacions de Projecte.

| Codi | Ut | Descripció | Rendiment | Preu | Import |
|---|---|---|---|---|---|
| mt42sva120a | U | Calaix repartidor de polipropilè expandit, de 484x470x180 mm, amb embocadura d'entrada oblonga de 325x130 mm i quatre embocadures de sortida de 125 mm de diàmetre. (material) | 1.000 | 9.19 | 9.19 |
| mt42www090 | U | Kit de suports per a suspensió del sostre, format per quatre varetes roscades d'acer galvanitzat, amb els seus tacs, rosques i volanderes corresponents. (material) | 1.000 | 22.00 | 22.00 |
| mo011 | h | Oficial 1ª muntador. (mà d'obra) | 0.180 | 29.34 | 5.28 |
| mo080 | h | Ajudant muntador. (mà d'obra) | 0.180 | 25.28 | 4.55 |
| % | % | Costos directes complementaris | 2 % | 41.02 | 0.82 |
|  |  | Costos directes |  |  | 41.84 |
