# Reixeta per exteriors

- Propietat de l'arxiu: CYPE INGENIEROS, S.A.
- Format: FIEBDC-3/2002
- Divisa: EUR
- Costos indirectes: 3.00 %
- IVA: 21.00 %

## I Instal·lacions

### IV Ventilació

#### IVM Ventilació mecànica

**IVM024** U Reixeta per exteriors.
Reixeta circular de plàstic, amb lamel·les horitzontals fixes, sortida d'aire amb inclinació de 15°, color blanc RAL 9010, amb mosquitera, per a conducte d'admissió o extracció, de 100 mm de diàmetre. Inclús elements de fixació.
Inclou: Replanteig. Col·locació i fixació.
Criteri d'amidament de projecte: Nombre d'unitats previstes, segons documentació gràfica de Projecte.
Criteri de mesura d'obra: Es mesurarà el nombre d'unitats realment executades segons especificacions de Projecte.

| Codi | Ut | Descripció | Rendiment | Preu | Import |
|---|---|---|---|---|---|
| mt42sva170a | U | Reixeta circular de plàstic, amb lamel·les horitzontals fixes, sortida d'aire amb inclinació de 15°, color blanc RAL 9010, amb mosquitera, per a conducte d'admissió o extracció, de 100 mm de diàmetre, amb elements de fixació. (material) | 1.000 | 9.19 | 9.19 |
| mo011 | h | Oficial 1ª muntador. (mà d'obra) | 0.300 | 29.34 | 8.80 |
| mo080 | h | Ajudant muntador. (mà d'obra) | 0.300 | 25.28 | 7.58 |
| % | % | Costos directes complementaris | 2 % | 25.57 | 0.51 |
|  |  | Costos directes |  |  | 26.08 |
