# Recuperador de calor estàtic

- Propietat de l'arxiu: CYPE INGENIEROS, S.A.
- Format: FIEBDC-3/2002
- Divisa: EUR
- Costos indirectes: 3.00 %
- IVA: 21.00 %

## I Instal·lacions

### IV Ventilació

#### IVM Ventilació mecànica

**IVM025** U Recuperador de calor estàtic.
Recuperador de calor estàtic, de baixa silueta, muntatge horitzontal, cabal màxim 300 m³/h, recuperació de calor de fins al 90%, de 760x620x240 mm, amb caixa de polipropilè expandit, bloc intercanviador de calor de poliestirè, 4 embocadures de 125 mm de diàmetre, dos filtres G4 de casset amb eficàcia d'el 85%, situats en els fluxos d'aire nou i d'aire extret, i terminal per a evacuació de condensats. Instal·lació en fals sostre. Inclús elements de fixació.
Inclou: Replanteig. Col·locació i fixació del recuperador de calor. Connexió a la xarxa de desguàs. Connexionat dels conductes. Comprovació del seu correcte funcionament.
Criteri d'amidament de projecte: Nombre d'unitats previstes, segons documentació gràfica de Projecte.
Criteri de mesura d'obra: Es mesurarà el nombre d'unitats realment executades segons especificacions de Projecte.

| Codi | Ut | Descripció | Rendiment | Preu | Import |
|---|---|---|---|---|---|
| mt42svi600a | U | Recuperador de calor estàtic, de baixa silueta, muntatge horitzontal, cabal màxim 300 m³/h, recuperació de calor de fins al 90%, de 760x620x240 mm, amb caixa de polipropilè expandit, bloc intercanviador de calor de poliestirè, 4 embocadures de 125 mm de diàmetre, dos filtres G4 de casset amb eficàcia de el 85%, situats en els fluxos d'aire nou i d'aire extret, i terminal per a evacuació de condensats, per a instal·lació en fals sostre, amb elements de fixació. (material) | 1.000 | 1237.25 | 1237.25 |
| mo011 | h | Oficial 1ª muntador. (mà d'obra) | 0.300 | 30.63 | 9.19 |
| mo080 | h | Ajudant muntador. (mà d'obra) | 0.300 | 26.39 | 7.92 |
| % | % | Costos directes complementaris | 2 % | 1254.36 | 25.09 |
|  |  | Costos directes |  |  | 1279.45 |
