# Comporta antiretorn

- Propietat de l'arxiu: CYPE INGENIEROS, S.A.
- Format: FIEBDC-3/2002
- Divisa: EUR
- Costos indirectes: 3.00 %
- IVA: 21.00 %

## I Instal·lacions

### IV Ventilació

#### IVM Ventilació mecànica

**IVM027** U Comporta antiretorn.
Comporta antiretorn, metàl·lica, de 80 mm de diàmetre, per impedir l'entrada d'olors i corrents d'aire i impedir fugides de calefacció quan l'extractor no funciona.
Inclou: Replanteig. Col·locació. Connexionat dels conductes. Comprovació del seu correcte funcionament.
Criteri d'amidament de projecte: Nombre d'unitats previstes, segons documentació gràfica de Projecte.
Criteri de mesura d'obra: Es mesurarà el nombre d'unitats realment executades segons especificacions de Projecte.

| Codi | Ut | Descripció | Rendiment | Preu | Import |
|---|---|---|---|---|---|
| mt32exp030aa | U | Comporta antiretorn, metàl·lica, de 80 mm de diàmetre. (material) | 1.000 | 15.58 | 15.58 |
| mo011 | h | Oficial 1ª muntador. (mà d'obra) | 0.300 | 30.63 | 9.19 |
| mo080 | h | Ajudant muntador. (mà d'obra) | 0.300 | 26.39 | 7.92 |
| % | % | Costos directes complementaris | 2 % | 32.69 | 0.65 |
|  |  | Costos directes |  |  | 33.34 |
