# Caixa d'extracció

- Propietat de l'arxiu: CYPE INGENIEROS, S.A.
- Format: FIEBDC-3/2002
- Divisa: EUR
- Costos indirectes: 3.00 %
- IVA: 21.00 %

## I Instal·lacions

### IV Ventilació

#### IVM Ventilació mecànica

**IVM032** U Caixa d'extracció.
Caixa d'extracció composta per ventilador centrífug, amb rodet de branques cap a davant, motor de tres velocitats per a alimentació monofàsica a 230 V i 50 Hz de freqüència, amb protecció tèrmica, carcassa exterior d'acer galvanitzat en calent, interruptor on/off i pressòstat, de potència nominal 50 W, cabal màxim 500 m³/h, nivell de pressió sonora 40 dBA, amb boca d'entrada lateral per a connexió a conducte d'extracció de 200 mm de diàmetre i boca de sortida lateral de 200 mm de diàmetre; instal·lació en l'extrem exterior del conducte d'extracció (boca d'expulsió). Inclús accessoris i elements de fixació.
Inclou: Replanteig. Col·locació i fixació. Connexionat i comprovació del seu correcte funcionament.
Criteri d'amidament de projecte: Nombre d'unitats previstes, segons documentació gràfica de Projecte.
Criteri de mesura d'obra: Es mesurarà el nombre d'unitats realment executades segons especificacions de Projecte.

| Codi | Ut | Descripció | Rendiment | Preu | Import |
|---|---|---|---|---|---|
| mt42svs300aa | U | Caixa d'extracció composta per ventilador centrífug, amb rodet de branques cap a davant, motor de tres velocitats per a alimentació monofàsica a 230 V i 50 Hz de freqüència, amb protecció tèrmica, carcassa exterior d'acer galvanitzat en calent, interruptor on/off i pressòstat, de potència nominal 50 W, cabal màxim 500 m³/h, nivell de pressió sonora 40 dBA, amb boca d'entrada lateral per a connexió a conducte d'extracció de 200 mm de diàmetre i boca de sortida lateral de 200 mm de diàmetre. (material) | 1.000 | 1005.07 | 1005.07 |
| mt42svs910a | U | Accessoris i elements de fixació de caixa d'extracció. (material) | 1.000 | 55.64 | 55.64 |
| mo011 | h | Oficial 1ª muntador. (mà d'obra) | 0.144 | 30.63 | 4.41 |
| mo080 | h | Ajudant muntador. (mà d'obra) | 0.144 | 26.39 | 3.80 |
| % | % | Costos directes complementaris | 2 % | 1068.92 | 21.38 |
|  |  | Costos directes |  |  | 1090.30 |
