# Silenciador per a conducte

- Propietat de l'arxiu: CYPE INGENIEROS, S.A.
- Format: FIEBDC-3/2002
- Divisa: EUR
- Costos indirectes: 3.00 %
- IVA: 21.00 %

## I Instal·lacions

### IV Ventilació

#### IVM Ventilació mecànica

**IVM085** U Silenciador per a conducte.
Silenciador cilíndric de xapa d'acer galvanitzat, de diàmetre nominal 100 mm i 500 mm de longitud, amb material absorbent de llana de roca no combustible segons DIN 4102 A2, sota xapa perforada interior (amb vel de seda de vidre) de 50 mm d'espessor. Inclús accessoris de muntatge i elements de fixació.
Inclou: Replanteig. Col·locació i fixació. Comprovació del seu correcte funcionament.
Criteri d'amidament de projecte: Nombre d'unitats previstes, segons documentació gràfica de Projecte.
Criteri de mesura d'obra: Es mesurarà el nombre d'unitats realment executades segons especificacions de Projecte.

| Codi | Ut | Descripció | Rendiment | Preu | Import |
|---|---|---|---|---|---|
| mt42trx430aad | U | Silenciador cilíndric de xapa d'acer galvanitzat, de diàmetre nominal 100 mm i 500 mm de longitud, amb material absorbent de llana de roca no combustible segons DIN 4102 A2, sota xapa perforada interior (amb vel de seda de vidre) de 50 mm d'espessor. (material) | 1.000 | 202.02 | 202.02 |
| mo005 | h | Oficial 1ª instal·lador de climatització. (mà d'obra) | 0.243 | 29.34 | 7.13 |
| mo104 | h | Ajudant instal·lador de climatització. (mà d'obra) | 0.243 | 25.25 | 6.14 |
| % | % | Costos directes complementaris | 2 % | 215.29 | 4.31 |
|  |  | Costos directes |  |  | 219.60 |
