# Conducte flexible de doble paret, amb paret interior d'alumini i polièster, i paret exterior de PVC

- Propietat de l'arxiu: CYPE INGENIEROS, S.A.
- Format: FIEBDC-3/2002
- Divisa: EUR
- Costos indirectes: 3.00 %
- IVA: 21.00 %

## I Instal·lacions

### IV Ventilació

#### IVV Conductes d'admissió i extracció per a ventilació

**IVV330** m Conducte flexible de doble paret, amb paret interior d'alumini i polièster, i paret exterior de PVC.
Conducte de ventilació, format per tub flexible de doble paret, de 125 mm de diàmetre nominal, compost per paret interior d'alumini, polièster i cable d'acer en espiral de 126 mm de diàmetre interior i paret exterior de fils de fibra de vidre recoberts de PVC color gris de 131 mm de diàmetre exterior, rang de temperatura de treball de -30 a 140°C. Inclús material auxiliar para muntatge i subjecció a l'obra, accessoris i peces especials.
Inclou: Replanteig del recorregut del conducte i de la situació dels elements de subjecció. Presentació de tubs, accessoris i peces especials. Fixació del material auxiliar per a muntatge i subjecció a l'obra. Muntatge, connexionat i comprovació del seu correcte funcionament.
Criteri d'amidament de projecte: Longitud mesurada segons documentació gràfica de Projecte.
Criteri de mesura d'obra: Es mesurarà la longitud realment executada segons especificacions de Projecte.

| Codi | Ut | Descripció | Rendiment | Preu | Import |
|---|---|---|---|---|---|
| mt42zeh201a | U | Material auxiliar per a muntatge i subjecció a l'obra d'els conductes flexibles de doble paret, de 125 mm de diàmetre nominal, amb paret interior d'alumini i polièster, i paret exterior de PVC. (material) | 1.000 | 0.41 | 0.41 |
| mt42zeh200ab | m | Tub flexible de doble paret, de 125 mm de diàmetre nominal, compost per paret interior d'alumini, polièster i cable d'acer en espiral de 126 mm de diàmetre interior i paret exterior de fils de fibra de vidre recoberts de PVC color gris de 131 mm de diàmetre exterior, rang de temperatura de treball de -30 a 140°C, subministrat en trams de 10 m, amb el preu incrementat el 5% en concepte d'accessoris i peces especials. (material) | 1.000 | 8.66 | 8.66 |
| mo011 | h | Oficial 1ª muntador. (mà d'obra) | 0.117 | 29.34 | 3.43 |
| mo080 | h | Ajudant muntador. (mà d'obra) | 0.059 | 25.28 | 1.49 |
| % | % | Costos directes complementaris | 2 % | 13.99 | 0.28 |
|  |  | Costos directes |  |  | 14.27 |
