# Conducte flexible de doble paret, amb paret interior d'alumini i polièster, i paret exterior de PVC, amb aïllament

- Propietat de l'arxiu: CYPE INGENIEROS, S.A.
- Format: FIEBDC-3/2002
- Divisa: EUR
- Costos indirectes: 3.00 %
- IVA: 21.00 %

## I Instal·lacions

### IV Ventilació

#### IVV Conductes d'admissió i extracció per a ventilació

**IVV370** m Conducte flexible de doble paret, amb paret interior d'alumini i polièster, i paret exterior de PVC, amb aïllament.
Conducte de ventilació, format per tub flexible de doble paret amb aïllament, de 125 mm de diàmetre nominal, compost per paret interior d'alumini, polièster i cable d'acer en espiral de 126 mm de diàmetre interior, paret exterior de fils de fibra de vidre recoberts de PVC color gris de 185 mm de diàmetre exterior i aïllament entre parets mitjançant fibra de vidre de 25 mm d'espessor, rang de temperatura de treball de -30 a 140°C i resistència tèrmica 0,65 m²K/W. Inclús material auxiliar para muntatge i subjecció a l'obra, accessoris i peces especials.
Inclou: Replanteig del recorregut del conducte i de la situació dels elements de subjecció. Presentació de tubs, accessoris i peces especials. Fixació del material auxiliar per a muntatge i subjecció a l'obra. Muntatge, connexionat i comprovació del seu correcte funcionament.
Criteri d'amidament de projecte: Longitud mesurada segons documentació gràfica de Projecte.
Criteri de mesura d'obra: Es mesurarà la longitud realment executada segons especificacions de Projecte.

| Codi | Ut | Descripció | Rendiment | Preu | Import |
|---|---|---|---|---|---|
| mt42zeh206a | U | Material auxiliar per a muntatge i subjecció a l'obra d'els conductes flexibles de doble paret amb aïllament, de 125 mm de diàmetre nominal, amb paret interior d'alumini i polièster, i paret exterior de PVC. (material) | 1.000 | 1.48 | 1.48 |
| mt42zeh205ab | m | Tub flexible de doble paret amb aïllament, de 125 mm de diàmetre nominal, compost per paret interior d'alumini, polièster i cable d'acer en espiral de 126 mm de diàmetre interior, paret exterior de fils de fibra de vidre recoberts de PVC color gris de 185 mm de diàmetre exterior i aïllament entre parets mitjançant fibra de vidre de 25 mm d'espessor, rang de temperatura de treball de -30 a 140°C i resistència tèrmica 0,65 m²K/W, subministrat en trams de 6 m, amb el preu incrementat el 5% en concepte d'accessoris i peces especials. (material) | 1.000 | 31.14 | 31.14 |
| mo011 | h | Oficial 1ª muntador. (mà d'obra) | 0.193 | 29.34 | 5.66 |
| mo080 | h | Ajudant muntador. (mà d'obra) | 0.097 | 25.28 | 2.45 |
| % | % | Costos directes complementaris | 2 % | 40.73 | 0.81 |
|  |  | Costos directes |  |  | 41.54 |
