# Finestra per a teulades

- Propietat de l'arxiu: CYPE INGENIEROS, S.A.
- Format: FIEBDC-3/2002
- Divisa: EUR
- Costos indirectes: 3.00 %
- IVA: 21.00 %

## L Fusteria, manyeria, vidres i proteccions solars

### LC Fusteria

#### LCN Finestres per a teulades

**LCN010** U Finestra per a teulades.
Finestra de coberta, amb obertura giratòria d'accionament manual mitjançant barra de maniobra, de 55x70 cm, realitzada en fusta laminada de pi nòrdic, acabat amb vernís transparent, amb doble envidriament de baixa emissió (vidre interior Float de 4 mm de baixa emissió, cambra d'aire reomplerta de gas argó de 16 mm i vidre exterior trempat de 4 mm de baixa emissió), en teulada de perfil ondulat de teula, fibrociment o materials similars, amb pendents de 15° a 90°, amb cèrcol d'estanquitat d'alumini.
Inclou: Replanteig. Presentació, aplomat i anivellació del marc. Cargolat dels elements de fixació del marc. Segellat de junts perimetrals. Col·locació de tapajuntes. Col·locació d'accessoris. Realització de proves de servei.
Criteri d'amidament de projecte: Nombre d'unitats previstes, segons documentació gràfica de Projecte.
Criteri de mesura d'obra: Es mesurarà el nombre d'unitats realment executades segons especificacions de Projecte.

| Codi | Ut | Descripció | Rendiment | Preu | Import |
|---|---|---|---|---|---|
| mt22vtg010aa | U | Finestra de coberta, amb obertura giratòria d'accionament manual mitjançant barra de maniobra, de 55x70 cm, realitzada en fusta laminada de pi nòrdic, acabat amb vernís transparent, amb doble envidriament de baixa emissió (vidre interior Float de 4 mm de baixa emissió, cambra d'aire reomplerta de gas argó de 16 mm i vidre exterior trempat de 4 mm de baixa emissió). (material) | 1.000 | 266.77 | 266.77 |
| mt22vtw005aba | U | Cèrcol d'estanquitat d'alumini per a finestra de coberta, de 55x70 cm, color gris, per teulada de perfil ondulat de teula, fibrociment o materials similars amb pendent superior a 15°, bastiment de base aïllant BDX 0000 i làmina impermeable perimetral BFX 1000. (material) | 1.000 | 119.31 | 119.31 |
| op00cla010 |  | Clavadora pneumàtica. | 1.000 | 0.00 | 0.00 |
| op00cep010 |  | Garlopa. | 1.000 | 0.00 | 0.00 |
| op00ato010 |  | Tornavís. | 1.000 | 0.00 | 0.00 |
| mo011 | h | Oficial 1ª muntador. (mà d'obra) | 1.079 | 30.63 | 33.05 |
| mo080 | h | Ajudant muntador. (mà d'obra) | 0.540 | 26.39 | 14.25 |
| % | % | Costos directes complementaris | 2 % | 433.38 | 8.67 |
|  |  | Costos directes |  |  | 442.05 |
