# Persiana enrotllable de lamel·les

- Propietat de l'arxiu: CYPE INGENIEROS, S.A.
- Format: FIEBDC-3/2002
- Divisa: EUR
- Costos indirectes: 3.00 %
- IVA: 21.00 %

## L Fusteria, manyeria, vidres i proteccions solars

### LS Proteccions solars

#### LSP Persianes enrotllables

**LSP010** m² Persiana enrotllable de lamel·les.
Persiana enrotllable de lamel·les de seguretat d'alumini extrusionat de 50 mm d'altura, color a escollir, equipada amb eix, discos, càpsules i tots els seus accessoris, amb accionament manual mitjançant cardan amb manovella, en caixó de persiana ja realitzat.
Inclou: Introducció de la persiana per els perfils guia en tota la longitud d'aquests. Contragalze de l'eix del corró en els suports disposats a la caixa de persiana. Enrotllat de la persiana.
Criteri d'amidament de projecte: Superfície del buit a tancar, mesurada segons documentació gràfica de Projecte.
Criteri de mesura d'obra: Es mesurarà, amb les dimensions del buit, la superfície realment executada segons especificacions de Projecte.

| Codi | Ut | Descripció | Rendiment | Preu | Import |
|---|---|---|---|---|---|
| mt25per020b | m² | Persiana enrotllable de lamel·les de seguretat d'alumini extrusionat, de 50 mm d'altura, color a escollir, equipada amb eix, discos, càpsules i tots els seus accessoris, segons UNE-EN 13659. (material) | 1.050 | 113.57 | 119.25 |
| mt24per005b | U | Kit de manovella i cardan, amb accessoris i mecanismes per a accionament manual de persiana enrotllable. (material) | 1.000 | 80.00 | 80.00 |
| op00ato010 |  | Tornavís. | 1.000 | 0.00 | 0.00 |
| mo011 | h | Oficial 1ª muntador. (mà d'obra) | 0.162 | 30.63 | 4.96 |
| mo080 | h | Ajudant muntador. (mà d'obra) | 0.162 | 26.39 | 4.28 |
| % | % | Costos directes complementaris | 2 % | 208.49 | 4.17 |
|  |  | Costos directes |  |  | 212.66 |
