# Aïllament tèrmic per l'exterior

- Propietat de l'arxiu: CYPE INGENIEROS, S.A.
- Format: FIEBDC-3/2002
- Divisa: EUR
- Costos indirectes: 3.00 %
- IVA: 21.00 %

## N Aïllaments e impermeabilitzacions

### NA Aïllaments tèrmics

#### NAF Façanes i mitgeres

**NAF041** m² Aïllament tèrmic per l'exterior, en façana autoportant, passant i ventilada, format per panell rígid de llana mineral, segons UNE-EN 13162, no revestit de doble densitat, de 40 mm d'espessor, resistència tèrmica 1,15 m²K/W, conductivitat tèrmica 0,034 W/(mK), col·locat a topall i fixat mecànicament.
Aïllament tèrmic per l'exterior, en façana autoportant, passant i ventilada, format per panell rígid de llana mineral, segons UNE-EN 13162, no revestit de doble densitat, de 40 mm d'espessor, resistència tèrmica 1,15 m²K/W, conductivitat tèrmica 0,034 W/(mK), col·locat a topall i fixat mecànicament.
Inclou: Replanteig i tall de l'aïllament. Col·locació de l'aïllament. Resolució de punts singulars.
Criteri d'amidament de projecte: Superfície mesurada segons documentació gràfica de Projecte.
Criteri de mesura d'obra: Es mesurarà la superfície realment executada segons especificacions de Projecte.

| Codi | Ut | Descripció | Rendiment | Preu | Import |
|---|---|---|---|---|---|
| mt16lra020abl | m² | Panell rígid de llana mineral, segons UNE-EN 13162, no revestit de doble densitat, de 40 mm d'espessor, resistència tèrmica 1,15 m²K/W, conductivitat tèrmica 0,034 W/(mK), impermeable a l'aigua de pluja, Euroclasse A1 de reacció al foc segons UNE-EN 13501-1. (material) | 1.050 | 7.90 | 8.30 |
| mt16aaa110 | U | Kit per a la fixació del panell aïllant al full interior, format per cargol amb volandera de EPDM, clip de material plàstic i ancoratge metàl·lic. (material) | 4.000 | 0.25 | 1.00 |
| mq08mpa030 | h | Maquinària per a projecció de productes aïllants. (maquinària) | 0.100 | 15.25 | 1.53 |
| mo054 | h | Oficial 1ª muntador d'aïllaments. (mà d'obra) | 0.093 | 25.32 | 2.35 |
| mo101 | h | Ajudant muntador d'aïllaments. (mà d'obra) | 0.046 | 21.75 | 1.00 |
| % | % | Costos directes complementaris | 2 % | 14.18 | 0.28 |
|  |  | Costos directes |  |  | 14.46 |
