# Aïllament tèrmic per a tancament de façana tipus sandvitx "in situ" de safata metàl·lica

- Propietat de l'arxiu: CYPE INGENIEROS, S.A.
- Format: FIEBDC-3/2002
- Divisa: EUR
- Costos indirectes: 3.00 %
- IVA: 21.00 %

## N Aïllaments e impermeabilitzacions

### NA Aïllaments tèrmics

#### NAF Façanes i mitgeres

**NAF070** m² Aïllament tèrmic per a tancament de façana tipus sandvitx "in situ" de safata metàl·lica, format per manta lleugera de llana de vidre, de 120 mm d'espessor, resistència tèrmica 2,7 m²K/W, conductivitat tèrmica 0,044 W/(mK).
Aïllament tèrmic per a tancament de façana tipus sandvitx "in situ" de safata metàl·lica, format per manta lleugera de llana de vidre, de 120 mm d'espessor, resistència tèrmica 2,7 m²K/W, conductivitat tèrmica 0,044 W/(mK).
Inclou: Tall de l'aïllament. Col·locació de l'aïllament.
Criteri d'amidament de projecte: Superfície mesurada segons documentació gràfica de Projecte.
Criteri de mesura d'obra: Es mesurarà la superfície realment executada segons especificacions de Projecte.

| Codi | Ut | Descripció | Rendiment | Preu | Import |
|---|---|---|---|---|---|
| mt16lvi010bdg | m² | Manta lleugera de llana de vidre, de 120 mm d'espessor, resistència tèrmica 2,7 m²K/W, conductivitat tèrmica 0,044 W/(mK), segons UNE-EN 13162. (material) | 1.050 | 4.28 | 4.49 |
| mo054 | h | Oficial 1ª muntador d'aïllaments. (mà d'obra) | 0.119 | 24.57 | 2.92 |
| mo101 | h | Ajudant muntador d'aïllaments. (mà d'obra) | 0.119 | 21.14 | 2.52 |
| % | % | Costos directes complementaris | 2 % | 9.93 | 0.20 |
|  |  | Costos directes |  |  | 10.13 |
