# Aïllament tèrmic del junt interior entre la fusteria exterior i el parament

- Propietat de l'arxiu: CYPE INGENIEROS, S.A.
- Format: FIEBDC-3/2002
- Divisa: EUR
- Costos indirectes: 3.00 %
- IVA: 21.00 %

## N Aïllaments e impermeabilitzacions

### NA Aïllaments tèrmics

#### NAJ Ponts tèrmics

**NAJ030** m Aïllament tèrmic del junt interior entre la fusteria exterior i el parament, de 4 mm d'espessor, amb cinta de segellat autoexpansiva i autoadhesiva d'escuma de poliuretà, de 54 mm d'amplada i 20 mm d'expansió màxima, d'elevades prestacions tèrmiques i acústiques.
Aïllament tèrmic del junt interior entre la fusteria exterior i el parament, de 4 mm d'espessor, amb cinta de segellat autoexpansiva i autoadhesiva d'escuma de poliuretà, de 54 mm d'amplada i 20 mm d'expansió màxima, d'elevades prestacions tèrmiques i acústiques.
Inclou: Neteja i preparació de la superfície. Tall de la cinta de segellat. Col·locació de la cinta de segellat.
Criteri d'amidament de projecte: Longitud mesurada segons documentació gràfica de Projecte.
Criteri de mesura d'obra: Es mesurarà la longitud realment executada segons especificacions de Projecte.

| Codi | Ut | Descripció | Rendiment | Preu | Import |
|---|---|---|---|---|---|
| mt15sro030a | m | Cinta de segellat autoexpansiva i autoadhesiva d'escuma de poliuretà, de 54 mm d'amplada i 20 mm d'expansió màxima, d'elevades prestacions tèrmiques i acústiques, impermeable a l'aigua de pluja, rang de temperatura de treball de -30 a 90°C, per a aplicar en interiors i exteriors, per a un gruix de junt de 1 a 10 mm, subministrada en rotllos de 30 m de longitud. (material) | 1.100 | 7.46 | 8.21 |
| mo101 | h | Ajudant muntador d'aïllaments. (mà d'obra) | 0.071 | 21.14 | 1.50 |
| % | % | Costos directes complementaris | 2 % | 9.71 | 0.19 |
|  |  | Costos directes |  |  | 9.90 |
