# Aïllament tèrmic per l'exterior de cobertes inclinades d'estructura de fusta

- Propietat de l'arxiu: CYPE INGENIEROS, S.A.
- Format: FIEBDC-3/2002
- Divisa: EUR
- Costos indirectes: 3.00 %
- IVA: 21.00 %

## N Aïllaments e impermeabilitzacions

### NA Aïllaments tèrmics

#### NAN Cobertes d'estructura de fusta

**NAN010** m² Aïllament tèrmic per l'exterior de cobertes inclinades d'estructura de fusta, amb plafó sandvitx encadellat, compost de: cara superior de tauler d'aglomerat hidròfug de 10 mm d'espessor, nucli aïllant d'escuma de poliestirè extrusor de 30 mm d'espessor i cara inferior de fris d'avet natural de 13 mm d'espessor, col·locat a topall i fixat mecànicament sobre entramat estructural. Inclús tirafons per fixació sobre suport de fusta; banda impermeabilitzant autoadhesiva per impermeabilització i segellat de juntes.
Aïllament tèrmic per l'exterior de cobertes inclinades d'estructura de fusta, amb plafó sandvitx encadellat, compost de: cara superior de tauler d'aglomerat hidròfug de 10 mm d'espessor, nucli aïllant d'escuma de poliestirè extrusor de 30 mm d'espessor i cara inferior de fris d'avet natural de 13 mm d'espessor, col·locat a topall i fixat mecànicament sobre entramat estructural. Inclús tirafons per fixació sobre suport de fusta; banda impermeabilitzant autoadhesiva per impermeabilització i segellat de juntes.
Inclou: Neteja del suport. Col·locació del panell sandvitx. Fixació del panell sandvitx. Segellat de juntes i unions.
Criteri d'amidament de projecte: Superfície mesurada segons documentació gràfica de Projecte.
Criteri de mesura d'obra: Es mesurarà la superfície realment executada segons especificacions de Projecte.

| Codi | Ut | Descripció | Rendiment | Preu | Import |
|---|---|---|---|---|---|
| mt13pso010aaa | m² | Plafó sandvitx encadellat, compost de: cara superior de tauler d'aglomerat hidròfug de 10 mm d'espessor, nucli aïllant d'escuma de poliestirè extrusor de 30 mm d'espessor i cara inferior de fris d'avet natural de 13 mm d'espessor. (material) | 1.050 | 31.53 | 33.11 |
| mt13lpo037e | U | Tirafons de 120 mm de longitud, per fixació sobre suport de fusta. (material) | 5.000 | 0.12 | 0.60 |
| mt13eag030 | m | Banda impermeabilitzant autoadhesiva per impermeabilització i segellat de juntes entre plafons sandvitx de fusta en cobertes inclinades. (material) | 1.000 | 0.48 | 0.48 |
| op00tal010 |  | Trepant. | 1.000 | 0.00 | 0.00 |
| mo054 | h | Oficial 1ª muntador d'aïllaments. (mà d'obra) | 0.240 | 25.83 | 6.20 |
| mo101 | h | Ajudant muntador d'aïllaments. (mà d'obra) | 0.240 | 22.78 | 5.47 |
| % | % | Costos directes complementaris | 2 % | 45.86 | 0.92 |
|  |  | Costos directes |  |  | 46.78 |
