# Aïllament tèrmic per l'exterior de cobertes inclinades, sobre suport continu de formigó

- Propietat de l'arxiu: CYPE INGENIEROS, S.A.
- Format: FIEBDC-3/2002
- Divisa: EUR
- Costos indirectes: 3.00 %
- IVA: 21.00 %

## N Aïllaments e impermeabilitzacions

### NA Aïllaments tèrmics

#### NAN Cobertes inclinades

**NAN020** m² Aïllament tèrmic per l'exterior de cobertes inclinades, sobre suport continu de formigó.
Aïllament tèrmic per l'exterior de cobertes inclinades, sobre suport continu de formigó, format per: escuma rígida de poliuretà amb una densitat mínima de 35 kg/m³ i 30 mm d'espessor mig mínim, fabricada "in situ" i projectada sobre el forjat de coberta, recoberta posteriorment amb una capa de regularització de morter de ciment, industrial, M-5.
Inclou: Neteja del suport. Projecció de l'escuma de poliuretà. Abocat, estesa i reglejat de la capa de morter de regularització.
Criteri d'amidament de projecte: Superfície mesurada segons documentació gràfica de Projecte.
Criteri de mesura d'obra: Es mesurarà la superfície realment executada segons especificacions de Projecte.

| Codi | Ut | Descripció | Rendiment | Preu | Import |
|---|---|---|---|---|---|
| mt16poc010b | m² | Escuma rígida de poliuretà projectat "in situ", densitat mínima 35 kg/m³, gruix mitjà mínim 30 mm, aplicat en cobertes inclinades, segons UNE-EN 14315-1. (material) | 1.050 | 6.01 | 6.31 |
| mt08aaa010a | m³ | Aigua. (material) | 0.007 | 1.50 | 0.01 |
| mt09mif010ca | t | Morter industrial per a obra de paleta, de ciment, color gris, categoria M-5 (resistència a compressió 5 N/mm²), subministrat en sacs, segons UNE-EN 998-2. (material) | 0.038 | 53.48 | 2.03 |
| mq08mpa030 | h | Maquinària per a projecció de productes aïllants. (maquinària) | 0.100 | 17.08 | 1.71 |
| mo030 | h | Oficial 1ª aplicador de productes aïllants. (mà d'obra) | 0.114 | 28.42 | 3.24 |
| mo068 | h | Ajudant aplicador de productes aïllants. (mà d'obra) | 0.114 | 25.28 | 2.88 |
| mo113 | h | Peó ordinari construcció. (mà d'obra) | 0.120 | 23.81 | 2.86 |
| % | % | Costos directes complementaris | 2 % | 19.04 | 0.38 |
|  |  | Costos directes |  |  | 19.42 |
