# Aïllament tèrmic per l'interior de cobertes inclinades d'estructura de fusta, sobre espai habitable. Sistema Homeseal "KNAUF INSULATION"

- Propietat de l'arxiu: CYPE INGENIEROS, S.A.
- Format: FIEBDC-3/2002
- Divisa: EUR
- Costos indirectes: 3.00 %
- IVA: 21.00 %

## N Aïllaments e impermeabilitzacions

### NA Aïllaments tèrmics

#### NAN Cobertes inclinades

**NAN210** m² Aïllament tèrmic per l'interior de cobertes inclinades d'estructura de fusta, sobre espai habitable. Sistema Homeseal "KNAUF INSULATION".
Aïllament tèrmic per l'interior de cobertes inclinades d'estructura de fusta, sobre espai habitable, format per: panell de llana de vidre, no revestit, subministrat en rotllos, Naturoll 032 "KNAUF INSULATION", de 160 mm d'espessor, segons UNE-EN 13162, resistència tèrmica 5 m²K/W, conductivitat tèrmica 0,032 W/(mK). Inclús làmina de difusió variable, amb armadura, Homeseal LDS Flex Plus "KNAUF INSULATION", de polièster i poliamida, de 0,2 mm d'espessor, de 0,2 a 20 m de gruix d'aire equivalent enfront de la difusió de vapor d'aigua, segons UNE-EN 1931, cinta adhesiva Homeseal LDS Soliplan-1 "KNAUF INSULATION", de 6 cm d'amplada, revestida amb paper kraft, per a la fixació i el segellat de làmines per al control del vapor i adhesiu de segellat Homeseal LDS Solimur "KNAUF INSULATION", per a l'estanquitat perifèrica de làmines per al control del vapor.
Inclou: Tall i preparació de l'aïllament. Col·locació de l'aïllament. Col·locació de la làmina per al control del vapor. Col·locació de la cinta adhesiva. Aplicació de l'adhesiu de segellat.
Criteri d'amidament de projecte: Superfície mesurada segons documentació gràfica de Projecte.
Criteri de mesura d'obra: Es mesurarà la superfície realment executada segons especificacions de Projecte.

| Codi | Ut | Descripció | Rendiment | Preu | Import |
|---|---|---|---|---|---|
| mt16lki050a | m² | Panell de llana de vidre, no revestit, subministrat en rotllos, Naturoll 032 "KNAUF INSULATION", de 160 mm d'espessor, segons UNE-EN 13162, amb certificat de qualitat de l'aire interior Eurofins Gold, resistència tèrmica 5 m²K/W, conductivitat tèrmica 0,032 W/(mK), Euroclasse A1 de reacció al foc segons UNE-EN 13501-1, amb codi de designació MW-EN 13162-T4-WS-WL(P)-AFr5, d'aplicació com aïllant tèrmic i acústic en envans i extradossats de guix laminat, tancaments verticals i particions de fàbrica. Les resines emprades en la fabricació no contenen formaldehid ni fenols (E-Technology). (material) | 1.050 | 20.71 | 21.75 |
| mt15kbv010a | m² | Làmina de difusió variable, amb armadura, Homeseal LDS Flex Plus "KNAUF INSULATION", de polièster i poliamida, de 0,2 mm d'espessor, de 0,2 a 20 m de gruix d'aire equivalent enfront de la difusió de vapor d'aigua, segons UNE-EN 1931. (material) | 1.100 | 3.55 | 3.91 |
| mt15kbv020 | m | Cinta adhesiva Homeseal LDS Soliplan-1 "KNAUF INSULATION", de 6 cm d'amplada, revestida amb paper kraft, per a la fixació i el segellat de làmines per al control del vapor. (material) | 1.100 | 0.82 | 0.90 |
| mt15kbv030 | U | Cartutx de 310 ml d' adhesiu de segellat Homeseal LDS Solimur "KNAUF INSULATION", per a l'estanquitat perifèrica de làmines per al control del vapor. (material) | 0.060 | 7.33 | 0.44 |
| mo054 | h | Oficial 1ª muntador d'aïllaments. (mà d'obra) | 0.185 | 26.41 | 4.89 |
| mo101 | h | Ajudant muntador d'aïllaments. (mà d'obra) | 0.248 | 22.73 | 5.64 |
| % | % | Costos directes complementaris | 2 % | 37.53 | 0.75 |
|  |  | Costos directes |  |  | 38.28 |
