# Amortidor metàl·lic de molla

- Propietat de l'arxiu: CYPE INGENIEROS, S.A.
- Format: FIEBDC-3/2002
- Divisa: EUR
- Costos indirectes: 3.00 %
- IVA: 21.00 %

## N Aïllaments e impermeabilitzacions

### NB Aïllaments acústics

#### NBI Amortidors i elements antivibració

**NBI040** U Amortidor metàl·lic de molla, de 92x82x105 mm, de 50 kg de càrrega mínima i 125 kg de càrrega màxima, format per molla d'acer d'alta resistència acabat amb pintura epoxi color blau, cassoleta metàl·lica en el seu extrem superior amb rosca, cassoleta de cautxú en el seu extrem inferior i cos metàl·lic, suspès de sostre o estructura. Inclús accessoris de muntatge.
Amortidor metàl·lic de molla, de 92x82x105 mm, de 50 kg de càrrega mínima i 125 kg de càrrega màxima, format per molla d'acer d'alta resistència acabat amb pintura epoxi color blau, cassoleta metàl·lica en el seu extrem superior amb rosca, cassoleta de cautxú en el seu extrem inferior i cos metàl·lic, suspès de sostre o estructura. Inclús accessoris de muntatge.
Inclou: Replanteig. Col·locació de l'amortidor.
Criteri d'amidament de projecte: Nombre d'unitats previstes, segons documentació gràfica de Projecte.
Criteri de mesura d'obra: Es mesurarà el nombre d'unitats realment executades segons especificacions de Projecte.

| Codi | Ut | Descripció | Rendiment | Preu | Import |
|---|---|---|---|---|---|
| mt16avg060k | U | Amortidor metàl·lic de molla, de 92x82x105 mm, de 50 kg de càrrega mínima i 125 kg de càrrega màxima, format per molla d'acer d'alta resistència acabat amb pintura epoxi color blau, cassoleta metàl·lica en el seu extrem superior amb rosca, cassoleta de cautxú en el seu extrem inferior i cos metàl·lic, per suspendre de sostre o estructura. Inclús accessoris de muntatge. (material) | 1.000 | 7.00 | 7.00 |
| mo011 | h | Oficial 1ª muntador. (mà d'obra) | 0.179 | 24.57 | 4.40 |
| mo080 | h | Ajudant muntador. (mà d'obra) | 0.179 | 21.14 | 3.78 |
| % | % | Costos directes complementaris | 2 % | 15.18 | 0.30 |
|  |  | Costos directes |  |  | 15.48 |
