# Segellat estanc de pas de cables amb peça prefabricada, en parament de fusta

- Propietat de l'arxiu: CYPE INGENIEROS, S.A.
- Format: FIEBDC-3/2002
- Divisa: EUR
- Costos indirectes: 3.00 %
- IVA: 21.00 %

## N Aïllaments e impermeabilitzacions

### NE Estanquitat

#### NEI Instal·lacions

**NEI010** U Segellat estanc de pas de cables amb peça prefabricada, en parament de fusta.
Segellat estanc amb peça autoadhesiva, per a un cable de 6 a 12 mm de diàmetre, de geotèxtil no teixit de polipropilè i cautxú sintètic EPDM, de 14,5x14,5 cm, fixada abans de la instal·lació de les caixes per a allotjament de mecanismes i de pas d'instal·lacions, en parament de fusta.
Inclou: Neteja i preparació de la superfície. Col·locació de la peça.
Criteri d'amidament de projecte: Nombre d'unitats previstes, segons documentació gràfica de Projecte.
Criteri de mesura d'obra: Es mesurarà el nombre d'unitats realment executades segons especificacions de Projecte.

| Codi | Ut | Descripció | Rendiment | Preu | Import |
|---|---|---|---|---|---|
| mt15sbi030a | U | Peça per a la resolució del pas d'instal·lacions, autoadhesiva, per a un cable de 6 a 12 mm de diàmetre, de geotèxtil no teixit de polipropilè i cautxú sintètic EPDM, de 14,5x14,5 cm, rang de temperatura de treball de -40 a 120°C. (material) | 1.000 | 3.09 | 3.09 |
| mo101 | h | Ajudant muntador d'aïllaments. (mà d'obra) | 0.012 | 25.28 | 0.30 |
| % | % | Costos directes complementaris | 2 % | 3.39 | 0.07 |
|  |  | Costos directes |  |  | 3.46 |
