# Segellat estanc de tub per a pas d'instal·lacions amb tap, en parament de fusta

- Propietat de l'arxiu: CYPE INGENIEROS, S.A.
- Format: FIEBDC-3/2002
- Divisa: EUR
- Costos indirectes: 3.00 %
- IVA: 21.00 %

## N Aïllaments e impermeabilitzacions

### NE Estanquitat

#### NEI Instal·lacions

**NEI030** U Segellat estanc de tub per a pas d'instal·lacions amb tap, en parament de fusta.
Segellat estanc de tub per a pas d'instal·lacions amb tap d'elastòmer termoplàstic, de 16 mm de diàmetre exterior i 11 mm de diàmetre interior, en parament de fusta.
Inclou: Perforació de la peça. Col·locació de la peça.
Criteri d'amidament de projecte: Nombre d'unitats previstes, segons documentació gràfica de Projecte.
Criteri de mesura d'obra: Es mesurarà el nombre d'unitats realment executades segons especificacions de Projecte.

| Codi | Ut | Descripció | Rendiment | Preu | Import |
|---|---|---|---|---|---|
| mt15sbi100aa | U | Tap d'elastòmer termoplàstic, de 16 mm de diàmetre exterior i 11 mm de diàmetre interior, rang de temperatura de treball de -50 a 90°C. (material) | 1.000 | 0.78 | 0.78 |
| mo101 | h | Ajudant muntador d'aïllaments. (mà d'obra) | 0.006 | 25.28 | 0.15 |
| % | % | Costos directes complementaris | 2 % | 0.93 | 0.02 |
|  |  | Costos directes |  |  | 0.95 |
