# Impermeabilització de jardinera. Sistema "SCHLÜTER-SYSTEMS"

- Propietat de l'arxiu: CYPE INGENIEROS, S.A.
- Format: FIEBDC-3/2002
- Divisa: EUR
- Costos indirectes: 3.00 %
- IVA: 21.00 %

## N Aïllaments e impermeabilitzacions

### NI Impermeabilitzacions

#### NID Jardineres

**NID050** m² Impermeabilització de jardinera. Sistema "SCHLÜTER-SYSTEMS".
Impermeabilització de jardinera. Sistema "SCHLÜTER-SYSTEMS", format per làmina de polietilè, impermeabilitzant i difusora de vapor d'aigua, Schlüter-KERDI DS "SCHLÜTER-SYSTEMS", amb ambdues cares revestides de geotèxtil no teixit, de 0,5 mm d'espessor, fixada al suport amb adhesiu cimentós d'enduriment normal, C1, estès amb plana dentada, preparada per rebre el revestiment. Inclús adhesiu bicomponent, Schlüter-KERDI-COLL-L "SCHLÜTER-SYSTEMS", banda de reforç Schlüter-KERDI-KEBA 100/125 i massilla adhesiva elàstica monocomponent, Schlüter-KERDI-FIX "SCHLÜTER-SYSTEMS".
Criteri de valoració econòmica: El preu no inclou el revestiment.
Inclou: Neteja i preparació de la superfície suport. Col·locació de la impermeabilització. Resolució dels punts singulars. Segellat de junts. Segellat de lliuraments.
Criteri d'amidament de projecte: Superfície mesurada segons documentació gràfica de Projecte.
Criteri de mesura d'obra: Es mesurarà la superfície realment executada segons especificacions de Projecte.

| Codi | Ut | Descripció | Rendiment | Preu | Import |
|---|---|---|---|---|---|
| mt09mcr021g | kg | Adhesiu cimentós d'enduriment normal, C1, segons UNE-EN 12004, color gris. (material) | 0.600 | 0.35 | 0.21 |
| mt15res015a | m² | Làmina de polietilè, impermeabilitzant i difusora de vapor d'aigua, Schlüter-KERDI DS "SCHLÜTER-SYSTEMS", amb ambdues cares revestides de geotèxtil no teixit, de 0,5 mm d'espessor, subministrada en rotllos de 30 m de longitud. (material) | 1.100 | 22.70 | 24.97 |
| mt15res060d | kg | Adhesiu bicomponent, Schlüter-KERDI-COLL-L "SCHLÜTER-SYSTEMS", a base d'una dispersió acrílica sense dissolvents i pols de ciment, per la closa de juntes. (material) | 0.300 | 12.50 | 3.75 |
| mt15res020ob | m | Banda de segellat, Schlüter-KERDI-KEBA 100/125 "SCHLÜTER-SYSTEMS", de 125 mm d'amplada i 0,1 mm de gruix, per a làmina impermeabilitzant flexible de polietilè, amb ambdues cares revestides de geotèxtil no teixit, subministrada en rotllos de 30 m de longitud. (material) | 1.200 | 4.02 | 4.82 |
| mt15res070a | U | Cartutx de massilla adhesiva elàstica monocomponent, Schlüter-KERDI-FIX "SCHLÜTER-SYSTEMS", a base de polímers híbrids neutres (MS), de 290 ml, color gris o blanc i acabat brillant. (material) | 0.060 | 23.85 | 1.43 |
| mo029 | h | Oficial 1ª aplicador de làmines impermeabilitzants. (mà d'obra) | 0.216 | 29.67 | 6.41 |
| mo067 | h | Ajudant aplicador de làmines impermeabilitzants. (mà d'obra) | 0.216 | 26.39 | 5.70 |
| % | % | Costos directes complementaris | 2 % | 47.29 | 0.95 |
|  |  | Costos directes |  |  | 48.24 |
