# Impermeabilització de balcons i terrasses. Sistema Morcem Dry "GRUPO PUMA"

- Propietat de l'arxiu: CYPE INGENIEROS, S.A.
- Format: FIEBDC-3/2002
- Divisa: EUR
- Costos indirectes: 3.00 %
- IVA: 21.00 %

## N Aïllaments e impermeabilitzacions

### NI Impermeabilitzacions

#### NIG Galeries i balcons

**NIG400** m² Impermeabilització de balcons i terrasses. Sistema Morcem Dry "GRUPO PUMA".
Impermeabilització de balcons i terrasses. Sistema Morcem Dry "GRUPO PUMA", format per dues capes de morter flexible bicomponent, Morcem Dry F "GRUPO PUMA", color gris, banda de reforç Bandtec "GRUPO PUMA" de 100 mm d'amplada, composta per una làmina viscoelàstica revestida de geotèxtil no teixit en punts singulars, reforçada amb malla de fibra de vidre antiàlcalis, Malla Drypool "GRUPO PUMA"; i realització d'angle còncau, a mitja canya, en la trobada de la coberta amb paraments verticals amb morter reparador, reforçat amb fibres, Morcemrest RF35 "GRUPO PUMA", classe R3, tipus CC, segons UNE-EN 1504-3.
Inclou: Execució amb morter de l'angle a mitja canya. Aplicació de la primera capa d'impermeabilitzant. Col·locació de la banda de reforç. Col·locació de la malla. Resolució dels punts singulars. Aplicació de la segona capa d'impermeabilitzant.
Criteri d'amidament de projecte: Superfície mesurada en projecció horitzontal, segons documentació gràfica de Projecte, des de les cares interiors dels ampits o plastrons perimetrals que la limiten.
Criteri de mesura d'obra: Es mesurarà, en projecció horitzontal, la superfície realment executada segons especificacions de Projecte, des de les cares interiors dels ampits o plastrons perimetrals que la limiten.

| Codi | Ut | Descripció | Rendiment | Preu | Import |
|---|---|---|---|---|---|
| mt28mrp011b | kg | Morter reparador, reforçat amb fibres, de molt alta resistència mecànica i retracció compensada, Morcemrest RF35 "GRUPO PUMA", amb una resistència a compressió a 28 dies major o igual a 40 N/mm² i un mòdul d'elasticitat major o igual a 17000 N/mm², classe R3, tipus CC, segons UNE-EN 1504-3, Euroclasse A1 de reacció al foc, segons UNE-EN 13501-1, compost per ciments especials, àrids seleccionats, additius i fibres, aplicat en espessors de fins 35 mm en vertical i 75 mm en horitzontal. (material) | 1.500 | 0.69 | 1.04 |
| mt15igp053a | m | Banda de reforç Bandtec "GRUPO PUMA" de 100 mm d'amplada, composta per una làmina viscoelàstica revestida de geotèxtil no teixit. (material) | 0.100 | 4.76 | 0.48 |
| mt15igp010l | kg | Morter flexible bicomponent, Morcem Dry F "GRUPO PUMA", color gris, compost per lligants hidràulics i resines sintètiques, resistència a pressió hidrostàtica positiva i negativa de 15 bar, amb certificat de potabilitat, segons UNE-EN 1504-2. (material) | 4.500 | 4.07 | 18.32 |
| mt15igp052a | m² | Malla de fibra de vidre antiàlcalis, Malla Drypool "GRUPO PUMA". (material) | 1.100 | 2.05 | 2.26 |
| op00tal020 |  | Trepant amb batedora. | 1.000 | 0.00 | 0.00 |
| mo032 | h | Oficial 1ª aplicador de productes impermeabilitzants. (mà d'obra) | 0.216 | 28.42 | 6.14 |
| mo070 | h | Ajudant aplicador de productes impermeabilitzants. (mà d'obra) | 0.216 | 25.28 | 5.46 |
| % | % | Costos directes complementaris | 2 % | 33.70 | 0.67 |
|  |  | Costos directes |  |  | 34.37 |
