# Impermeabilització de junt de construcció en contacte amb l'aigua, amb cinta de PVC-P

- Propietat de l'arxiu: CYPE INGENIEROS, S.A.
- Format: FIEBDC-3/2002
- Divisa: EUR
- Costos indirectes: 3.00 %
- IVA: 21.00 %

## N Aïllaments e impermeabilitzacions

### NI Impermeabilitzacions

#### NIJ Junts

**NIJ112** m Impermeabilització de junt de construcció en contacte amb l'aigua, amb cinta de PVC-P.
Impermeabilització de junt de construcció, exposada a pressió hidrostàtica, temporal o permanent, amb cinta de PVC-P, de 150 mm d'amplada i 3 mm de gruix, color gris, col·locada a topall, en l'interior de l'element estructural, fixada amb brides metàl·liques.
Inclou: Neteja del suport. Col·locació de la cinta. Fixació mecànica de la cinta.
Criteri d'amidament de projecte: Longitud mesurada segons documentació gràfica de Projecte.
Criteri de mesura d'obra: Es mesurarà la longitud realment executada segons especificacions de Projecte.

| Codi | Ut | Descripció | Rendiment | Preu | Import |
|---|---|---|---|---|---|
| mt15sjd100ab | m | Cinta de PVC-P, de 150 mm d'amplada i 3 mm de gruix, color gris, per a estanquització de junts de construcció interiors. (material) | 1.050 | 6.83 | 7.17 |
| mt15sjd115a | U | Brida metàl·lica. (material) | 4.000 | 0.48 | 1.92 |
| au00auh070 |  | Destral de soldar, per a materials termoplàstics. | 1.000 | 0.00 | 0.00 |
| mo032 | h | Oficial 1ª aplicador de productes impermeabilitzants. (mà d'obra) | 0.120 | 29.67 | 3.56 |
| % | % | Costos directes complementaris | 2 % | 12.65 | 0.25 |
|  |  | Costos directes |  |  | 12.90 |
