# Aïllament tèrmic entre els muntants del mur estructural exterior d'entramat lleuger, amb panells de fibres de fusta

- Propietat de l'arxiu: CYPE INGENIEROS, S.A.
- Format: FIEBDC-3/2002
- Divisa: EUR
- Costos indirectes: 3.00 %
- IVA: 21.00 %

## N Aïllaments e impermeabilitzacions

### NV Aïllaments tèrmics d'origen vegetal

#### NVF Façanes i mitgeres

**NVF020** m² Aïllament tèrmic entre els muntants del mur estructural exterior d'entramat lleuger, amb panells de fibres de fusta.
Aïllament tèrmic entre els muntants del mur estructural exterior d'entramat lleuger de fusta, format per panell flexible de fibres de fusta, de 40 mm d'espessor, segons UNE-EN 13171, resistència tèrmica 1 m²K/W, conductivitat tèrmica 0,039 W/(mK), densitat 45 kg/m³.
Inclou: Tall i preparació de l'aïllament. Col·locació de l'aïllament.
Criteri d'amidament de projecte: Superfície mesurada segons documentació gràfica de Projecte.
Criteri de mesura d'obra: Es mesurarà la superfície realment executada segons especificacions de Projecte.

| Codi | Ut | Descripció | Rendiment | Preu | Import |
|---|---|---|---|---|---|
| mt16bab030a | m² | Panell flexible de fibres de fusta, de 40 mm d'espessor, segons UNE-EN 13171, resistència tèrmica 1 m²K/W, conductivitat tèrmica 0,039 W/(mK), densitat 45 kg/m³, Euroclasse E de reacció al foc segons UNE-EN 13501-1. (material) | 1.050 | 5.39 | 5.66 |
| mo054 | h | Oficial 1ª muntador d'aïllaments. (mà d'obra) | 0.144 | 29.34 | 4.22 |
| mo101 | h | Ajudant muntador d'aïllaments. (mà d'obra) | 0.144 | 25.28 | 3.64 |
| % | % | Costos directes complementaris | 2 % | 13.52 | 0.27 |
|  |  | Costos directes |  |  | 13.79 |
