# Aïllament tèrmic per l'exterior de cobertes inclinades d'estructura de fusta, amb panells de fibres de fusta

- Propietat de l'arxiu: CYPE INGENIEROS, S.A.
- Format: FIEBDC-3/2002
- Divisa: EUR
- Costos indirectes: 3.00 %
- IVA: 21.00 %

## N Aïllaments e impermeabilitzacions

### NV Aïllaments tèrmics d'origen vegetal

#### NVN Cobertes inclinades

**NVN010** m² Aïllament tèrmic per l'exterior de cobertes inclinades d'estructura de fusta, amb panells de fibres de fusta.
Aïllament tèrmic per l'exterior de cobertes inclinades d'estructura contínua de fusta, format per barrera de vapor de làmina autoadhesiva de polipropilè, de 0,45 mm d'espessor i 130 g/m²; aïllament tèrmic de panell aïllant de capa única, de fibres de fusta, de 40 mm d'espessor i 1200x625 mm, de superfície llisa i mecanitzat lateral recte, segons UNE-EN 13171, resistència tèrmica 1,05 m²K/W, conductivitat tèrmica 0,04 W/(mK), densitat 110 kg/m³; aïllament sota teula de panell aïllant impermeable, de fibres de fusta, de 18 mm d'espessor, de superfície llisa i mecanitzat lateral encadellat, resistència tèrmica 0,4 m²K/W, conductivitat tèrmica 0,046 W/(mK), densitat 260 kg/m³; i impermeabilització de làmina impermeabilitzant de microfibres de polipropilè, de 0,5 mm d'espessor i 145 g/m², Euroclasse E de reacció al foc segons UNE-EN 13501-1, estanquitat a l'aigua classe W1 segons UNE-EN 1928.
Criteri de valoració econòmica: El preu no inclou l'estructura suport ni la cobertura de la coberta.
Inclou: Neteja del suport. Col·locació de la barrera de vapor. Tall i preparació de l'aïllament. Col·locació de l'aïllament. Col·locació de la impermeabilització.
Criteri d'amidament de projecte: Superfície mesurada segons documentació gràfica de Projecte.
Criteri de mesura d'obra: Es mesurarà la superfície realment executada segons especificacions de Projecte.

| Codi | Ut | Descripció | Rendiment | Preu | Import |
|---|---|---|---|---|---|
| mt15bio030a | m² | Barrera de vapor amb estanquitat a l'aire, formada per una làmina autoadhesiva de polipropilè, de 0,45 mm d'espessor i 130 g/m², subministrada en rotllos de 1,50x50 m, segons UNE-EN 13984. (material) | 1.050 | 2.54 | 2.67 |
| mt16bab060a | m² | Panell aïllant de capa única, de fibres de fusta, de 40 mm d'espessor i 1200x625 mm, de superfície llisa i mecanitzat lateral recte, segons UNE-EN 13171, resistència tèrmica 1,05 m²K/W, conductivitat tèrmica 0,04 W/(mK), densitat 110 kg/m³, Euroclasse E de reacció al foc segons UNE-EN 13501-1. (material) | 1.050 | 9.70 | 10.19 |
| mt16bab050a | m² | Panell aïllant impermeable, sota teula, de fibres de fusta, de 18 mm d'espessor, encadellat, segons UNE-EN 13171, resistència tèrmica 0,4 m²K/W, conductivitat tèrmica 0,046 W/(mK), densitat 260 kg/m³, Euroclasse E de reacció al foc segons UNE-EN 13501-1. (material) | 1.050 | 7.60 | 7.98 |
| mt15bio015a | m² | Làmina impermeabilitzant de microfibres de polipropilè, de 0,5 mm d'espessor i 145 g/m², Euroclasse E de reacció al foc segons UNE-EN 13501-1, estanquitat a l'aigua classe W1 segons UNE-EN 1928, subministrada en rotllos de 1,50x50 m, segons UNE-EN 13859-1. (material) | 1.050 | 2.42 | 2.54 |
| mo054 | h | Oficial 1ª muntador d'aïllaments. (mà d'obra) | 0.393 | 29.34 | 11.53 |
| mo101 | h | Ajudant muntador d'aïllaments. (mà d'obra) | 0.367 | 25.28 | 9.28 |
| % | % | Costos directes complementaris | 2 % | 44.19 | 0.88 |
|  |  | Costos directes |  |  | 45.07 |
