# Extradossat autoportant lliure sobre partició interior

- Propietat de l'arxiu: CYPE INGENIEROS, S.A.
- Format: FIEBDC-3/2002
- Divisa: EUR
- Costos indirectes: 3.00 %
- IVA: 21.00 %

## P Particions

### PT Envans

#### PTW Sistemes d'extradossats de plaques

**PTW070** m² Extradossat autoportant lliure sobre partició interior, sistema Placo Prima "PLACO", realitzat amb una placa de guix laminat A / UNE-EN 520 - 1200 / 2500 / 15 / vora afinada, BA 15 "PLACO", cargolada directament a una estructura autoportant de perfils metàl·lics d'acer galvanitzat formada per canals R 48 "PLACO" i muntants M 48 "PLACO", amb una separació entre muntants de 600 mm i un gruix total de 63 mm.
Subministrament i muntatge d'extradossat autoportant lliure sobre partició interior, sistema Placo Prima "PLACO", de 63 mm de gruix total, compost per una placa de guix laminat A / UNE-EN 520 - 1200 / 2500 / 15 / vora afinada, BA 15 "PLACO", formada per una ànima de guix d'origen natural embotida i íntimament lligada a dues làmines de cartró fort, cargolada directament a una estructura autoportant de perfils metàl·lics d'acer galvanitzat formada per canals horitzontals R 48 "PLACO", sòlidament fixats al terra i al sostre, i muntants verticals M 48 "PLACO", amb una separació entre muntants de 600 mm. Inclús p/p de replanteig de la perfileria, zones de pas i buits; col·locació en tot el seu perímetre de cintes o bandes estances, en la superfície de recolzament o contacte de la perfileria amb els paraments; ancoratges de canals i muntants metàl·lics; tall i fixació de les plaques mitjançant cargols; tractament de les zones de pas i buits; execució d'angles; tractament de junts mitjançant pasta i cinta de junts; rebut de les caixes per a allotjament de mecanismes elèctrics i de pas d'instal·lacions, previ replanteig de la seva ubicació en les plaques i perforació de les mateixes, i neteja final. Totalment acabat i llest per emprimar, pintar o revestir (sense incloure en aquest preu l'aïllament a col·locar entre panells).
Inclou: Replanteig i traçat en el forjat inferior i en el superior de la perfileria. Col·locació de banda d'estanquitat i canals inferiors, sobre paviment acabat o base de seient. Col·locació de banda d'estanquitat i canals superiors, sota forjats. Col·locació dels muntants. Col·locació de les plaques mitjançant fixacions mecàniques. Replanteig de les caixes per a allotjament de mecanismes elèctrics i de pas d'instal·lacions, i posterior perforació de les plaques. Tractament dels junts entre plaques. Rebut de les caixes per a allotjament de mecanismes elèctrics i de pas d'instal·lacions.
Criteri d'amidament de projecte: Superfície mesurada segons documentació gràfica de Projecte, sense duplicar cantonades ni encontres, seguint els criteris d'amidament exposats en la norma UNE 92305: per a buits de superfície major o igual a 5 m² i inferior o igual a 8 m², es deduirà la meitat del buit i per a buits de superfície major a 8 m², es deduirà tot el buit.
Criteri de mesura d'obra: Es mesurarà la superfície realment executada segons especificacions de Projecte, sense duplicar cantonades ni encontres, seguint els criteris d'amidament exposats en la norma UNE 92305: per a buits de superfície major o igual a 5 m² i inferior o igual a 8 m², es deduirà la meitat del buit i per a buits de superfície major a 8 m², es deduirà tot el buit.

| Codi | Ut | Descripció | Rendiment | Preu | Import |
|---|---|---|---|---|---|
| mt12plj020a | m | Banda estanca, Banda 45 "PLACO", d'escuma de cèl·lules tancades amb una cara autoadhesiva, per a l'estanquitat i aïllament de la base dels envans. (material) | 0.450 | 0.36 | 0.16 |
| mt12plp070b | m | Canal de perfil metàl·lic d'acer galvanitzat, R 48 "PLACO", fabricat mitjançant laminació en fred, de 3000 mm de longitud, 48x30 mm de secció i 0,55 mm de gruix, segons UNE-EN 14195. (material) | 1.000 | 1.56 | 1.56 |
| mt12plp060b | m | Muntant de perfil metàl·lic d'acer galvanitzat, M 48 "PLACO", fabricat mitjançant laminació en fred, de 3000 mm de longitud, 46,5x36 mm de secció i 0,6 mm de gruix, segons UNE-EN 14195. (material) | 2.100 | 1.85 | 3.89 |
| mt12plk010aadi | m² | Placa de guix laminat A / UNE-EN 520 - 1200 / 2500 / 15 / vora afinada, BA 15 "PLACO", formada per una ànima de guix d'origen natural embotida i íntimament lligada a dues làmines de cartró fort. (material) | 1.050 | 5.67 | 5.95 |
| mt12plt010a | Ut | Cargol autoroscant TTPC 25 "PLACO", amb cap de trompeta, de 25 mm de longitud, per a instal·lació de plaques de guix laminat sobre perfileria de gruix inferior a 6 mm. (material) | 11.000 | 0.01 | 0.11 |
| mt12plt030b | Ut | Cargol autoperforant rosca-xapa, TRPF 13 "PLACO", de 13 mm de longitud. (material) | 5.000 | 0.02 | 0.10 |
| mt12plj010a | m | Cinta microperforada, "PLACO", per a acabat de junts de plaques de guix laminat. (material) | 1.400 | 0.05 | 0.07 |
| mt12plm010a | kg | Pasta d'assecatge en pols, SN "PLACO", per al tractament dels junts de les plaques de guix laminat. (material) | 0.330 | 1.12 | 0.37 |
| op00fre010 |  | Fresadora. | 1.000 | 0.00 | 0.00 |
| op00sie010 |  | Serra de calar. | 1.000 | 0.00 | 0.00 |
| op00tal010 |  | Trepant. | 1.000 | 0.00 | 0.00 |
| op00ato010 |  | Tornavís. | 1.000 | 0.00 | 0.00 |
| mo052 | h | Oficial 1ª muntador de prefabricats interiors. (mà d'obra) | 0.251 | 24.08 | 6.04 |
| mo098 | h | Ajudant muntador de prefabricats interiors. (mà d'obra) | 0.251 | 20.68 | 5.19 |
| % | % | Costos directes complementaris | 2 % | 23.44 | 0.47 |
|  |  | Costos directes |  |  | 23.91 |
