# Trobada de coberta plana transitable, no ventilada amb bonera. Impermeabilització amb làmines de poliolefines

- Propietat de l'arxiu: CYPE INGENIEROS, S.A.
- Format: FIEBDC-3/2002
- Divisa: EUR
- Costos indirectes: 3.00 %
- IVA: 21.00 %

## Q Cobertes

### QA Planes transitables, no ventilades

#### QAF Punts singulars

**QAF031** U Trobada de coberta plana transitable, no ventilada amb bonera. Impermeabilització amb làmines de poliolefines.
Trobada de coberta plana transitable, no ventilada, amb enrajolat fix, tipus convencional amb bonera de sortida vertical, realitzant un rebaix en el suport prop de la bonera, on es rebrà la impermeabilització formada per: peça de reforç de 0,5x0,5 m de superfície amb làmina impermeabilitzant flexible tipus EVAC, composta d'un doble full de poliolefina termoplàstica amb acetat de vinil etilè, amb ambdues cares revestides de fibres de polièster no teixides, de 0,52 mm d'espessor i 335 g/m², fixada al suport en tota la seva superfície amb adhesiu cimentós millorat, deformable i tixòtrop, C2 TE S1, i col·locació bonera de PVC, de sortida vertical, de 80 mm de diàmetre, íntegrament adherit a la peça de reforç anterior amb adhesiu cimentós.
Inclou: Execució de rebaixi del suport al voltant de la bonera. Neteja i preparació de la superfície. Col·locació de la peça de reforç amb adhesiu cimentós. Col·locació de la bonera.
Criteri d'amidament de projecte: Nombre d'unitats previstes, segons documentació gràfica de Projecte.
Criteri de mesura d'obra: Es mesurarà el nombre d'unitats realment executades segons especificacions de Projecte.

| Codi | Ut | Descripció | Rendiment | Preu | Import |
|---|---|---|---|---|---|
| mt09mcm060a | kg | Adhesiu cimentós millorat, C2 TE S1, segons UNE-EN 12004, deformable, amb lliscament reduït i temps obert ampliat, color gris, a base de ciment, àrids de granulometria fina, resines sintètiques i additius especials, amb propietats tixòtropes i de enduriment sense retracció. (material) | 1.000 | 0.83 | 0.83 |
| mt15rev011a | m² | Làmina impermeabilitzant flexible tipus EVAC, composta d'un doble full de poliolefina termoplàstica amb acetat de vinil etilè, amb ambdues cares revestides de fibres de polièster no teixides, de 0,52 mm d'espessor i 335 g/m², segons UNE-EN 13956. (material) | 0.250 | 13.10 | 3.28 |
| mt15dan100aa | U | Bonera de PVC, de sortida vertical, de 80 mm de diàmetre. (material) | 1.000 | 6.43 | 6.43 |
| mo029 | h | Oficial 1ª aplicador de làmines impermeabilitzants. (mà d'obra) | 0.336 | 29.67 | 9.97 |
| mo067 | h | Ajudant aplicador de làmines impermeabilitzants. (mà d'obra) | 0.336 | 26.39 | 8.87 |
| mo008 | h | Oficial 1ª lampista. (mà d'obra) | 0.360 | 30.63 | 11.03 |
| % | % | Costos directes complementaris | 2 % | 40.41 | 0.81 |
|  |  | Costos directes |  |  | 41.22 |
