# Trobada de coberta plana no transitable, ventilada amb bonera. Impermeabilització amb làmines asfàltiques

- Propietat de l'arxiu: CYPE INGENIEROS, S.A.
- Format: FIEBDC-3/2002
- Divisa: EUR
- Costos indirectes: 3.00 %
- IVA: 21.00 %

## Q Cobertes

### QE Planes no transitables, ventilades

#### QEF Punts singulars

**QEF030** U Trobada de coberta plana no transitable, ventilada amb bonera. Impermeabilització amb làmines asfàltiques.
Trobada de coberta plana no transitable, ventilada, autoprotegida, tipus convencional amb bonera de sortida horitzontal, realitzant un rebaix en el suport al voltant de la bonera, en el qual es rebrà la impermeabilització formada per: peça de reforç de làmina de betum modificat amb elastòmer SBS, LBM(SBS)-40-FP, POLITABER POL PY 40 "CHOVA", amb armadura de feltre de polièster no teixit de 160 g/m², de superfície no protegida, totalment adherida al suport amb bufador, prèvia emprimació amb emulsió asfàltica aniònica amb càrregues tipus EB SUPERMUL, "CHOVA", i col·locació de bonera de sortida horitzontal, de cautxú EPDM, de 90x90x375 mm, amb corba per a baixant de 100 mm de diàmetre, íntegrament adherit a la peça de reforç anterior amb bufador.
Inclou: Execució de rebaixi del suport al voltant de la bonera. Neteja i preparació de la superfície. Aplicació de l'emulsió asfàltica. Col·locació de la peça de reforç. Col·locació de la bonera.
Criteri d'amidament de projecte: Nombre d'unitats previstes, segons documentació gràfica de Projecte.
Criteri de mesura d'obra: Es mesurarà el nombre d'unitats realment executades segons especificacions de Projecte.

| Codi | Ut | Descripció | Rendiment | Preu | Import |
|---|---|---|---|---|---|
| mt14iea020h | kg | Emulsió asfàltica aniònica amb càrregues tipus EB SUPERMUL, "CHOVA", segons UNE 104231. (material) | 0.300 | 1.79 | 0.54 |
| mt14lba010z | m² | Làmina de betum modificat amb elastòmer SBS, LBM(SBS)-40-FP, POLITABER POL PY 40 "CHOVA", massa nominal 4 kg/m², amb armadura de feltre de polièster no teixit de 160 g/m², de superfície no protegida. Segons UNE-EN 13707. (material) | 1.050 | 6.09 | 6.39 |
| mt15acc052b | U | Bonera de sortida horitzontal, de cautxú EPDM, de 90x90x375 mm, amb corba per a baixant de 100 mm de diàmetre. (material) | 1.000 | 39.56 | 39.56 |
| op00sop010 |  | Bufador per a soldadura de làmines asfàltiques. | 1.000 | 0.00 | 0.00 |
| mo029 | h | Oficial 1ª aplicador de làmines impermeabilitzants. (mà d'obra) | 0.369 | 25.57 | 9.44 |
| mo067 | h | Ajudant aplicador de làmines impermeabilitzants. (mà d'obra) | 0.369 | 22.73 | 8.39 |
| mo008 | h | Oficial 1ª lampista. (mà d'obra) | 0.369 | 26.41 | 9.75 |
| % | % | Costos directes complementaris | 2 % | 74.07 | 1.48 |
|  |  | Costos directes |  |  | 75.55 |
