# Coberta inclinada de plaques asfàltiques 10 ones de perfil ondulat i color negre, fixades mecànicament, amb una pendent major del 10%

- Propietat de l'arxiu: CYPE INGENIEROS, S.A.
- Format: FIEBDC-3/2002
- Divisa: EUR
- Costos indirectes: 3.00 %
- IVA: 21.00 %

## Q Cobertes

### QT Inclinades

#### QTF Plaques de coberta

**QTF030** m² Coberta inclinada de plaques asfàltiques 10 ones de perfil ondulat i color negre, fixades mecànicament, amb una pendent major del 10%.
Subministrament i muntatge de cobertura de vessants de cobertes inclinades, amb una pendent major del 10%, amb plaques asfàltiques 10 ones de perfil ondulat i color negre, a base de fibres minerals i vegetals saturades amb una emulsió bituminosa a altes temperatures, fixades mecànicament a qualsevol tipus de corretja estructural (no inclosa en este precio). Inclús p/p de cavalcaments, elements de fixació, accessoris, junts, acabats perimètriques i d'altres peces del tot per a la resolució de punts singulars.
Inclou: Replanteig de les plaques per faldó. Tall, preparació i col·locació de les plaques. Execució de juntes i perímetre. Fixación mecànic de les plaques. Resolució de punts singulars amb peces d'acabat.
Criteri d'amidament de projecte: Superfície mesurada en veritable magnitud, segons documentació gràfica de Projecte.
Criteri de mesura d'obra: Es mesurarà, en veritable magnitud, la superfície realment executada segons especificacions de Projecte.

| Codi | Ut | Descripció | Rendiment | Preu | Import |
|---|---|---|---|---|---|
| mt13lpo010g | m² | Placa asfàltica 10 ones de perfil ondulat i color negre, a base de fibres minerals i vegetals saturades amb una emulsió bituminosa a altes temperatures, segons UNE-EN 534. (material) | 1.200 | 8.49 | 10.19 |
| mt13lpo040a | m | Peça de carenera, color negre, per a cobertes de plaques. (material) | 0.100 | 6.27 | 0.63 |
| mt13lpo020a | m | Peça d'acabament perimetral per a cobertes de plaques. (material) | 0.100 | 5.15 | 0.52 |
| mt13lpo070a | U | Airejador de 86x47 cm, per a cobertes de plaques. (material) | 0.020 | 81.04 | 1.62 |
| mt13blw120 | U | Cargol autoforadant per a fixació de plaques. (material) | 2.000 | 0.45 | 0.90 |
| op00ciz010 |  | Cisalla. | 1.000 | 0.00 | 0.00 |
| op00roe010 |  | Rosegadora. | 1.000 | 0.00 | 0.00 |
| mo051 | h | Oficial 1ª muntador de tancaments industrials. (mà d'obra) | 0.107 | 24.57 | 2.63 |
| mo098 | h | Ajudant muntador de tancaments industrials. (mà d'obra) | 0.107 | 21.14 | 2.26 |
| % | % | Costos directes complementaris | 2 % | 18.75 | 0.38 |
|  |  | Costos directes |  |  | 19.13 |
