# Coberta inclinada amb un pendent mitjà del 47%

- Propietat de l'arxiu: CYPE INGENIEROS, S.A.
- Format: FIEBDC-3/2002
- Divisa: EUR
- Costos indirectes: 3.00 %
- IVA: 21.00 %

## Q Cobertes

### QT Inclinades

#### QTZ Zinc

**QTZ010** m² Coberta inclinada amb un pendent mitjà del 47%, formada per estructura portant (no inclosa en aquest preu), film de polietilè que actua com barrera de vapor i panell rígid de llana mineral, segons UNE-EN 13162, no revestit, de 40 mm d'espessor, resistència tèrmica 1,1 m²K/W, conductivitat tèrmica 0,035 W/(mK) com aïllament tèrmic, disposat entre capçals de fusta de 80x80 mm de secció. Cobertura composta per safata de zinc-titani, "RHEINZINK" Clic System, acabat natural, de 0,7 mm d'espessor, executat mitjançant el sistema de junta de llistó a partir de material en banda de 650 mm de desenvolupament, 565 mm entre eixos i juntes de 47 mm d'altura, fixada mecànicament sobre tauler OSB de flocs orientats intercalant entre ambdós una làmina de separació estructurada.
Coberta inclinada amb una pendent mitja del 47%. FORMACIÓ DE PENDENTS: estructura portant (no inclosa en aquest preu); BARRERA DE VAPOR: film de polietilè de 150 microns de gruix; AÏLLAMENT TÈRMIC: panell rígid de llana mineral, segons UNE-EN 13162, no revestit, de 40 mm d'espessor, resistència tèrmica 1,1 m²K/W, conductivitat tèrmica 0,035 W/(mK), disposat entre capçals de fusta de pi de 80x80 mm de secció i 80 cm de separació màxima entre eixos; COBERTURA: safata de zinc-titani, "RHEINZINK" Clic System, acabat natural, de 0,7 mm d'espessor, executat mitjançant el sistema de junta de llistó a partir de material en banda de 650 mm de desenvolupament, 565 mm entre eixos i juntes de 47 mm d'altura fixada mecànicament sobre tauler OSB de flocs orientats intercalant entre ambdós una làmina de separació estructurada. Inclús elements de fixació propis del sistema formats per rails de xapa d'acer galvanitzat de 1 mm d'espessor i 500 mm de longitud, tapajuntes longitudinal de 60 mm d'ample, realització de junts transversals, acabats i trobades. Segons regles d'ofici ZVSHK, detalls constructius recomanats per a cobertes de "RHEINZINK" i recomanacions del manual "RHEINZINK - Cubiertas en técnica de engatillado".
Inclou: Neteja i preparació del suport. Col·locació de la barrera de vapor. Replanteig i col·locació dels capçals de fusta. Tall, estès i ajustament de l'aïllament tèrmic. Disposició del tauler OSB de flocs orientats. Col·locació de la làmina de separació estructurada. Estesa i fixació de les safates. Realització de les juntes transversals i longitudinals. Resolució de punts singulars amb peces d'acabat.
Criteri d'amidament de projecte: Superfície de l'aiguavés mesurada en veritable magnitud, segons documentació gràfica de Projecte, sense tenir en compte el cavalcament corresponent de les safates. Incloent formació de careners, tremujals, ràfecs i vores lliures. No s'inclouen formació d'aiguafons, ràfecs decoratius ni encontres de vessants amb paraments verticals, xemeneies, finestres o conductes de ventilació.
Criteri de mesura d'obra: Es mesurarà, en veritable magnitud, la superfície realment executada segons especificacions de Projecte, sense tenir en compte el cavalcament corresponent de la teula. Incloent formació de careners, tremujals, ràfecs i vores lliures. No s'inclouen formació d'aiguafons, ràfecs decoratius ni encontres de vessants amb paraments verticals, xemeneies, finestres o conductes de ventilació.

| Codi | Ut | Descripció | Rendiment | Preu | Import |
|---|---|---|---|---|---|
| mt16png010c | m² | Film de polietilè de 0,15 mm d'espessor i 138 g/m² de massa superficial. (material) | 1.050 | 0.30 | 0.32 |
| mt07mee040b | m | Cabiró de pi silvestre (Pinus sylvestris), 80x80 mm. (material) | 1.300 | 3.70 | 4.81 |
| mt13eag023 | U | Clau d'acer per a fixació de llistó de fusta a suport de formigó o morter. (material) | 10.620 | 0.07 | 0.74 |
| mt16lra020dba | m² | Panell rígid de llana mineral, segons UNE-EN 13162, no revestit, de 40 mm d'espessor, resistència tèrmica 1,1 m²K/W, conductivitat tèrmica 0,035 W/(mK). (material) | 1.050 | 5.13 | 5.39 |
| mt13blm020 | m² | Tauler OSB de flocs orientats, qualitat hidròfuga 3 o superior, de 22 mm d'espessor. (material) | 1.050 | 8.00 | 8.40 |
| mt13blm030 | U | Clau d'acer per a fixació de tauler de fusta a suport de fusta. (material) | 12.500 | 0.04 | 0.50 |
| mt20wwr030 | m² | Làmina de separació composta per làmina de difusió oberta (formada per 3 capes de polipropilè) amb integració de làmina de polipropilè amb estructura tridimensional. (material) | 1.050 | 6.00 | 6.30 |
| mt13ccz030g | m² | Safata de zinc-titani, "RHEINZINK" Clic System, acabat natural, de 0,7 mm d'espessor, executat mitjançant el sistema de junta de llistó a partir de material en banda de 650 mm de desenvolupament, 565 mm entre eixos i juntes de 47 mm d'altura. Elements de fixació propis del sistema formats per rails de xapa d'acer galvanitzat de 1 mm d'espessor i 500 mm de longitud, tapajuntes longitudinal de 60 mm d'ample, realització de junts transversals, acabats i trobades. Amb certificat TÜV-Rheinland de conformitat amb el catàleg de criteris QUALITY ZINC. (material) | 1.090 | 63.06 | 68.74 |
| op00ciz010 |  | Cisalla. | 1.000 | 0.00 | 0.00 |
| op00roe010 |  | Rosegadora. | 1.000 | 0.00 | 0.00 |
| mo051 | h | Oficial 1ª muntador de tancaments industrials. (mà d'obra) | 0.310 | 25.83 | 8.01 |
| mo098 | h | Ajudant muntador de tancaments industrials. (mà d'obra) | 0.310 | 22.78 | 7.06 |
| mo054 | h | Oficial 1ª muntador d'aïllaments. (mà d'obra) | 0.062 | 25.83 | 1.60 |
| mo101 | h | Ajudant muntador d'aïllaments. (mà d'obra) | 0.062 | 22.78 | 1.41 |
| % | % | Costos directes complementaris | 2 % | 113.28 | 2.27 |
|  |  | Costos directes |  |  | 115.55 |
