# Peces especials per a coberta inclinada de plaques asfàltiques

- Propietat de l'arxiu: CYPE INGENIEROS, S.A.
- Format: FIEBDC-3/2002
- Divisa: EUR
- Costos indirectes: 3.00 %
- IVA: 21.00 %

## Q Cobertes

### QU Components de cobertes inclinades i corbes

#### QUA De plaques asfàltiques

**QUA012** U Peces especials per a coberta inclinada de plaques asfàltiques.
Airejador, de 86x47 cm, per a coberta inclinada, amb una pendent major del 10%. Inclús accessoris de fixació de les peces a les plaques.
Inclou: Replanteig i col·locació de les peces especials sobre les plaques de coberta. Fixació de les peces a les plaques.
Criteri d'amidament de projecte: Nombre d'unitats previstes, segons documentació gràfica de Projecte.
Criteri de mesura d'obra: Es mesurarà el nombre d'unitats realment executades segons especificacions de Projecte.

| Codi | Ut | Descripció | Rendiment | Preu | Import |
|---|---|---|---|---|---|
| mt13lpo070a | U | Airejador, de 86x47 cm, per a coberta de plaques asfàltiques. (material) | 1.000 | 81.04 | 81.04 |
| mt13lpo052c | U | Cargol autoroscant, per a la fixació sobre suport metàl·lic. (material) | 12.000 | 0.10 | 1.20 |
| mo051 | h | Oficial 1ª muntador de tancaments industrials. (mà d'obra) | 0.420 | 29.34 | 12.32 |
| mo098 | h | Ajudant muntador de tancaments industrials. (mà d'obra) | 0.210 | 25.28 | 5.31 |
| % | % | Costos directes complementaris | 2 % | 99.87 | 2.00 |
|  |  | Costos directes |  |  | 101.87 |
