# Alicatat amb gres esmaltat 20x20 cm

- Propietat de l'arxiu: CYPE INGENIEROS, S.A.
- Format: FIEBDC-3/2002
- Divisa: EUR
- Costos indirectes: 3.00 %
- IVA: 21.00 %

## R Revestiments i extradossats

### RA Enrajolats

#### RAG De rajoles ceràmiques

**RAG015** m² Alicatat amb gres esmaltat 20x20 cm, 8 €/m², capacitat d'absorció d'aigua E<3% grup BIb, resistència al lliscament Rd<=15, classe 0, col·locat sobre una superfície suport de morter de ciment o formigó, en paraments exteriors, rebut amb adhesiu cimentós millorat, C2 color gris, sense junt (separació entre 1,5 i 3 mm); cantoneres de PVC.
Alicatat amb gres esmaltat 20x20 cm, 8 €/m², capacitat d'absorció d'aigua E<3% grup BIb, segons UNE-EN 14411, amb resistència al lliscament Rd<=15 segons UNE-ENV 12633 i lliscabilitat classe 0 segons CTE, col·locat sobre una superfície suport de morter de ciment o formigó, en paraments exteriors, rebut amb adhesiu cimentós millorat, C2 sense cap característica addicional, color gris, i rejuntat amb morter de junts cimentós tipus L, color blanc, per junts de fins a 3 mm. Inclús preparació de la superfície suport de morter de ciment o formigó; replanteig, talls, cantoneres de PVC, i junts; acabat i neteja final.
Inclou: Preparació de la superfície suport. Replanteig de nivells i disposició de rajoles. Col·locació de mestres o regles. Preparació i aplicació de l'adhesiu. Formació de juntes de moviment. Col·locació de les rajoles. Execució de cantonades i racons. Rejuntat de rajoles. Acabat i neteja final.
Criteri d'amidament de projecte: Superfície mesurada segons documentació gràfica de Projecte, deduint els buits de superfície major de 3 m². No s'ha incrementat l'amidament per trencaments i retallades, ja que en la descomposició s'ha considerat un 5% més de peces.
Criteri de mesura d'obra: Es mesurarà la superfície realment executada segons especificacions de Projecte, deduint els buits de superfície major de 3 m².

| Codi | Ut | Descripció | Rendiment | Preu | Import |
|---|---|---|---|---|---|
| mt09mcr021m | kg | Adhesiu cimentós millorat, C2 segons UNE-EN 12004, color gris. (material) | 3.000 | 0.41 | 1.23 |
| mt19awa010 | m | Cantonera de PVC en cantonades enrajolades. (material) | 0.500 | 1.32 | 0.66 |
| mt19abe010c800 | m² | Rajola ceràmica de gres esmaltat, 20x20 cm, 8,00€/m², capacitat d'absorció d'aigua E<3%, grup BIb, segons UNE-EN 14411, resistència al lliscament Rd<=15 segons UNE-ENV 12633, lliscabilitat classe 0 segons CTE. (material) | 1.050 | 8.00 | 8.40 |
| mt09mcp020bv | kg | Morter de junts cimentós tipus L, color blanc, per junts de fins a 3 mm, compost per ciment blanc d'alta resistència i additius especials. (material) | 0.113 | 1.62 | 0.18 |
| op00sie030 |  | Serra de disc de diamant, per a taula de treball, de tall humit. | 1.000 | 0.00 | 0.00 |
| op00amo010 |  | Mola o radial. | 1.000 | 0.00 | 0.00 |
| op00tal010 |  | Trepant. | 1.000 | 0.00 | 0.00 |
| mo024 | h | Oficial 1ª enrajolador. (mà d'obra) | 0.522 | 24.50 | 12.79 |
| mo062 | h | Ajudant enrajolador. (mà d'obra) | 0.261 | 21.75 | 5.68 |
| % | % | Costos directes complementaris | 2 % | 28.94 | 0.58 |
|  |  | Costos directes |  |  | 29.52 |
