# Capa de terminació de morter natural d'argila sense additius sobre capa base, en parament interior

- Propietat de l'arxiu: CYPE INGENIEROS, S.A.
- Format: FIEBDC-3/2002
- Divisa: EUR
- Costos indirectes: 3.00 %
- IVA: 21.00 %

## R Revestiments i extradossats

### RB Morters industrials per a enlluït i lliscat

#### RBC Morters d'argila

**RBC020** m² Capa de terminació de morter natural d'argila sense additius sobre capa base, en parament interior.
Capa de terminació de morter natural d'argila sense additius, de 2 mm d'espessor, amb acabat llis, aplicat manualment, sobre capa base de morter natural d'argila sense additius, en parament interior vertical, de fins 3 m d'altura; consolidació de la superfície amb impregnació incolora consolidant, a base de silicat potàssic.
Criteri de valoració econòmica: El preu inclou la protecció dels elements de l'entorn que puguin veure's afectats durant els treballs i la resolució de punts singulars, però no inclou la capa base de morter.
Inclou: Especejament de panys de treball. Preparació del morter. Aplicació del morter. Realització de juntes i punts singulars. Execució de l'acabat. Aplicació de dues mans d'impregnació incolora consolidant.
Criteri d'amidament de projecte: Superfície mesurada segons documentació gràfica de Projecte, deduint el 50% dels buits entre 2 i 4 m² i el 100% dels buits majors de 4 m², afegint a canvi, en aquests últims, la superfície de la part interior del buit, corresponent al desenvolupament de brancals i llindes. En els buits que no es dedueixin, o que es dedueixin parcialment, estan inclosos els treballs de realitzar la superfície interior del buit.
Criteri de mesura d'obra: Es mesurarà la superfície realment executada segons especificacions de Projecte, deduint el 50% dels buits entre 2 i 4 m² i el 100% dels buits majors de 4 m², afegint a canvi, en aquests últims, la superfície de la part interior del buit, corresponent al desenvolupament de brancals i llindes. En els buits que no es dedueixin, o que es dedueixin parcialment, estan inclosos els treballs de realitzar la superfície interior del buit.

| Codi | Ut | Descripció | Rendiment | Preu | Import |
|---|---|---|---|---|---|
| mt28mca020a | kg | Morter natural d'argila sense additius, compost per àrids seleccionats amb granulometria de fins a 2 mm de diàmetre, densitat 1820 kg/m³, subministrat en sacs. (material) | 2.800 | 1.65 | 4.62 |
| mt08aaa010a | m³ | Aigua. (material) | 0.005 | 1.50 | 0.01 |
| mt28mca030a | l | Impregnació incolora consolidant, a base de silicat potàssic, impermeable a l'aigua de pluja, permeable al vapor d'aigua, per a aplicació sobre capa de terminació de morter natural d'argila sense additius. (material) | 0.250 | 3.80 | 0.95 |
| op00tal020 |  | Trepant amb batedora. | 1.000 | 0.00 | 0.00 |
| mo039 | h | Oficial 1ª revocador. (mà d'obra) | 0.324 | 28.42 | 9.21 |
| mo111 | h | Peó especialitzat revocador. (mà d'obra) | 0.324 | 25.02 | 8.11 |
| % | % | Costos directes complementaris | 2 % | 22.90 | 0.46 |
|  |  | Costos directes |  |  | 23.36 |
