# Aplacat mixt, amb rajoles ceràmiques de gres premsat en sec

- Propietat de l'arxiu: CYPE INGENIEROS, S.A.
- Format: FIEBDC-3/2002
- Divisa: EUR
- Costos indirectes: 3.00 %
- IVA: 21.00 %

## R Revestiments i extradossats

### RC Xapats i aplacats

#### RCG De rajoles i plaquetes ceràmiques

**RCG010** m² Aplacat mixt, amb rajoles ceràmiques de gres premsat en sec, 40x40 cm, 19 €/m², rebudes amb adhesiu cimentós millorat, C2 TE, amb lliscament reduït i temps obert ampliat, gris, utilitzant la tècnica de doble encolat, amb junt obert (separació entre 3 i 15 mm) i fixacions mecàniques.
Aplacat mixt, amb rajoles ceràmiques de gres premsat en sec, amb un coeficient d'absorció d'aigua del 0,4% i un PEI IV, 40x40 cm, 19 €/m², col·locades en capa fina, aplicant adhesiu cimentós millorat, C2 TE, amb lliscament reduït i temps obert ampliat, gris, utilitzant la tècnica de doble encolat, sobre una capa prèvia de morter de regularització degudament reglejada, (no inclosa en aquest preu), utilitzant a més elements mecànics de reforç, enclavats en els junts de separació entre rajoles i fixats mecànicament al parament. Rejuntat amb morter de junts cimentós tipus CG 2, color blanc, per junts de 2 a 15 mm. Inclús preparació de la superfície suport, replanteig, obertura de caixes en murs, talls, peces especials, formació i segellat de junts de moviment, resolució de punts singulars i trobades amb buits de fusteria, elements de fixació mecànica, acabat i neteja final.
Inclou: Replanteig de nivells i disposició de rajoles. Replantejament de trepants. Realització de perforacions. Col·locació de tacs. Cargolat dels elements metàl·lics. Col·locació de les peces, estenent el material adhesiu d'agafament. Formació de juntes de moviment. Resolució de punts singulars. Rejuntat de rajoles. Acabat i neteja final.
Criteri d'amidament de projecte: Superfície mesurada segons documentació gràfica de Projecte, deduint els buits de superfície major de 1 m², afegint a canvi la superfície de la part interior del buit, corresponent al desenvolupament de brancals i llindes. No s'ha incrementat l'amidament per trencaments i retallades, ja que en la descomposició s'ha considerat un 5% més de peces.
Criteri de mesura d'obra: Es mesurarà la superfície realment executada segons especificacions de Projecte, deduint els buits de superfície major de 1 m², afegint a canvi la superfície de la part interior del buit, corresponent al desenvolupament de brancals i llindes.

| Codi | Ut | Descripció | Rendiment | Preu | Import |
|---|---|---|---|---|---|
| mt09mcr021q | kg | Adhesiu cimentós millorat, C2 TE, amb lliscament reduït i temps obert ampliat, segons UNE-EN 12004, color gris. (material) | 2.000 | 0.60 | 1.20 |
| mt19pcf010a1900 | m² | Rajola ceràmica de gres premsat en sec, amb un coeficient d'absorció d'aigua del 0,4% i un PEI IV, 40x40 cm, 19,00€ €/m², segons UNE-EN 14411. (material) | 1.050 | 19.00 | 19.95 |
| mt09mcp020fv | kg | Morter de junts cimentós tipus CG2, segons UNE-EN 13888, color blanc, per junts de 2 a 15 mm, compost per ciment d'alta resistència, quars, additius especials, pigments i resines sintètiques. (material) | 0.025 | 0.78 | 0.02 |
| mt19paj040 | m² | Repercussió per ancoratge mitjançant grapes de fixació d'acer inoxidable lacades en calent, cargolats amb cargols acerats al parament base, en xapat de façanes amb gres, inclús creuetes separadores de junta. (material) | 1.000 | 4.61 | 4.61 |
| op00sie030 |  | Serra de disc de diamant, per a taula de treball, de tall humit. | 1.000 | 0.00 | 0.00 |
| op00tal010 |  | Trepant. | 1.000 | 0.00 | 0.00 |
| mo014 | h | Oficial 1ª muntador d'aplacats ceràmics. (mà d'obra) | 1.044 | 25.32 | 26.43 |
| mo081 | h | Ajudant muntador d'aplacats ceràmics. (mà d'obra) | 1.044 | 21.75 | 22.71 |
| % | % | Costos directes complementaris | 3 % | 74.92 | 2.25 |
|  |  | Costos directes |  |  | 77.17 |
