# Revestiment mural amb linòleum

- Propietat de l'arxiu: CYPE INGENIEROS, S.A.
- Format: FIEBDC-3/2002
- Divisa: EUR
- Costos indirectes: 3.00 %
- IVA: 21.00 %

## R Revestiments i extradossats

### RD Decoratius

#### RDS Flexibles

**RDS010** m² Revestiment mural amb linòleum.
Revestiment mural amb làmina de linòleum, a base de farines de suro i fusta, oli de llinosa, resines i pigments naturals, amb suport de jute, de 2 mm d'espessor i 2000 g/m² de massa superficial. Col·locació en obra: amb adhesiu a base de resina acrílica en dispersió aquosa.
Inclou: Neteja i preparació de la superfície suport. Replanteig. Tall i preparació del revestiment. Aplicació de l'adhesiu. Col·locació i fixació del revestiment. Neteja de l'adhesiu sobrant i pas del corró d'aixafar juntes. Resolució de trobades i punts singulars.
Criteri d'amidament de projecte: Superfície mesurada segons documentació gràfica de Projecte, deduint els buits de superfície major de 2 m².
Criteri de mesura d'obra: Es mesurarà la superfície realment executada segons especificacions de Projecte, deduint els buits de superfície major de 2 m².

| Codi | Ut | Descripció | Rendiment | Preu | Import |
|---|---|---|---|---|---|
| mt29cam010 | kg | Adhesiu a base de resina acrílica en dispersió aquosa, per a l'encolat de revestiments murals flexibles. (material) | 0.150 | 4.70 | 0.71 |
| mt29sin010a | m² | Làmina de linòleum, a base de farines de suro i fusta, oli de llinosa, resines i pigments naturals, amb suport de jute, de 2 mm d'espessor i 2000 g/m² de massa superficial, Euroclasse D-s3, d0 de reacció al foc, segons UNE-EN 13501-1, per a revestiment de paraments verticals interiors. (material) | 1.050 | 11.57 | 12.15 |
| mo026 | h | Oficial 1ª instal·lador de revestiments flexibles. (mà d'obra) | 0.156 | 28.42 | 4.43 |
| mo064 | h | Ajudant instal·lador de revestiments flexibles. (mà d'obra) | 0.156 | 25.28 | 3.94 |
| % | % | Costos directes complementaris | 2 % | 21.23 | 0.42 |
|  |  | Costos directes |  |  | 21.65 |
