# Pintura a la calç sobre parament interior de morter de calç o morter bastard de calç

- Propietat de l'arxiu: CYPE INGENIEROS, S.A.
- Format: FIEBDC-3/2002
- Divisa: EUR
- Costos indirectes: 3.00 %
- IVA: 21.00 %

## R Revestiments i extradossats

### RI Pintures en paraments interiors

#### RIC A la calç

**RIC020** m² Pintura a la calç sobre parament interior de morter de calç o morter bastard de calç.
Aplicació manual de dues mans de pintura a la calç Classical "REVETÓN", color blanc, la primera mà diluïda amb un 30 a 40% d'aigua i la següent diluïda amb un 30% d'aigua o sense diluir, (rendiment: 0,29 l/m² cada mà); prèvia aplicació d'una mà d'emprimació granulosa translúcida, sobre parament interior de morter de calç o morter bastard de calç, vertical i horitzontal de forats d'ascensors i xemeneies.
Criteri de valoració econòmica: El preu inclou la protecció dels elements de l'entorn que puguin veure's afectats durant els treballs i la resolució de punts singulars.
Inclou: Preparació, neteja i escatat previ del suport. Humectació prèvia de la superfície suport. Aplicació d'una mà de fons. Aplicació de dues mans d'acabat.
Criteri d'amidament de projecte: Superfície mesurada segons documentació gràfica de Projecte, amb el mateix criteri que el suport base.
Criteri de mesura d'obra: Es mesurarà la superfície realment executada segons especificacions de Projecte, amb el mateix criteri que el suport base.

| Codi | Ut | Descripció | Rendiment | Preu | Import |
|---|---|---|---|---|---|
| mt27pci010a | l | Emprimació granulosa, translúcida, per millorar l'adherència de pintures o revestiments a la calç sobre superfícies difícils. (material) | 0.175 | 6.53 | 1.14 |
| mt27pir200k | l | Pintura a la calç ecològica per a interior, Classical "REVETÓN", a base de calç grassa completament extinta i reposada, terres colorants, carbonat càlcic micronitzat i additius especials, color blanc, acabat mat, textura llisa, antifloridura i antiverdet, molt permeable al vapor d'aigua, resistent a la contaminació urbana, als rajos UV i als gasos de la combustió; per a aplicar amb brotxa, corró o pistola. (material) | 0.580 | 17.05 | 9.89 |
| op00tal020 |  | Trepant amb batedora. | 1.000 | 0.00 | 0.00 |
| mo038 | h | Oficial 1ª pintor. (mà d'obra) | 0.206 | 27.50 | 5.67 |
| mo076 | h | Ajudant pintor. (mà d'obra) | 0.206 | 24.46 | 5.04 |
| % | % | Costos directes complementaris | 2 % | 21.74 | 0.43 |
|  |  | Costos directes |  |  | 22.17 |
