# Emprimació antioxidant sobre superfície d'acer galvanitzat o metall no fèrric

- Propietat de l'arxiu: CYPE INGENIEROS, S.A.
- Format: FIEBDC-3/2002
- Divisa: EUR
- Costos indirectes: 3.00 %
- IVA: 21.00 %

## R Revestiments i extradossats

### RN Pintures sobre suport metàl·lic

#### RNI Emprimacions

**RNI020** m² Emprimació antioxidant sobre superfície d'acer galvanitzat o metall no fèrric.
Aplicació manual d'una mà d'emprimació fosfocromatant d'un sol component, color gris, acabat mat, a base de resines de butiral de polivinil modificat, pigments antioxidants exempts de cromats, pigments estenedors i dissolvent formulat a base d'una mescla d'hidrocarburs, alcohols i dissolvent cetònic (rendiment: 0,057 l/m²), sobre manyeria interior d'acer galvanitzat o metall no fèrric.
Inclou: Preparació i neteja de la superfície suport. Aplicació d'una mà d'emprimació.
Criteri d'amidament de projecte: Superfície mesurada segons documentació gràfica de Projecte, sense descomptar buits, considerant la superfície que tanquen, definida per les seves dimensions màximes, per una sola cara.
Criteri de mesura d'obra: Es mesurarà la superfície realment executada segons especificacions de Projecte, per una sola cara, considerant la superfície que tanquen, definida per les seves dimensions màximes.

| Codi | Ut | Descripció | Rendiment | Preu | Import |
|---|---|---|---|---|---|
| mt27pfi202a | l | Emprimació fosfocromatant d'un sol component, color gris, acabat mat, a base de resines de butiral de polivinil modificat, pigments antioxidants exempts de cromats, pigments estenedors i dissolvent formulat a base d'una mescla d'hidrocarburs, alcohols i dissolvent cetònic, per aplicar amb brotxa o pistola sobre superfícies metàl·liques. (material) | 0.057 | 14.90 | 0.85 |
| mo038 | h | Oficial 1ª pintor. (mà d'obra) | 0.080 | 28.42 | 2.27 |
| mo076 | h | Ajudant pintor. (mà d'obra) | 0.080 | 25.28 | 2.02 |
| % | % | Costos directes complementaris | 2 % | 5.14 | 0.10 |
|  |  | Costos directes |  |  | 5.24 |
