# Esmalt resistent a altes temperatures, per radiadors

- Propietat de l'arxiu: CYPE INGENIEROS, S.A.
- Format: FIEBDC-3/2002
- Divisa: EUR
- Costos indirectes: 3.00 %
- IVA: 21.00 %

## R Revestiments i extradossats

### RN Pintures sobre suport metàl·lic

#### RNS Especials

**RNS030** U Esmalt resistent a altes temperatures, per radiadors.
Aplicació manual de dues mans d'esmalt sintètic resistent a altes temperatures, color blanc, acabat setinat; prèvia aplicació de dues mans d'emprimació sintètica antioxidant d'assecat ràpid, a base de resines alcídiques, color blanc, acabat mat, sobre radiador de 6 elements, de ferro o acer.
Criteri de valoració econòmica: El preu inclou la protecció dels elements de l'entorn que puguin veure's afectats durant els treballs i la resolució de punts singulars.
Inclou: Preparació i neteja de la superfície suport. Aplicació de dues mans d'emprimació. Aplicació de dues mans d'acabat.
Criteri d'amidament de projecte: Nombre d'unitats previstes, segons documentació gràfica de Projecte.
Criteri de mesura d'obra: Es mesurarà el nombre d'unitats realment executades segons especificacions de Projecte.

| Codi | Ut | Descripció | Rendiment | Preu | Import |
|---|---|---|---|---|---|
| mt27pfi140a | l | Emprimació sintètica antioxidant d'assecat ràpid, color blanc, acabat mat, a base de resines alcídiques i pigments antioxidants, d'alta resistència a la corrosió, per a aplicar amb brotxa o pistola. (material) | 0.070 | 10.91 | 0.76 |
| mt27pac010a | l | Esmalt sintètic resistent a altes temperatures, color blanc, acabat setinat, a base de resines alcídiques i pigments, exempt de plom, amb alta resistència a agents atmosfèrics, per aplicar amb brotxa, corró o pistola sobre superfícies de ferro o acer sotmeses a temperatures de fins a 80°C. (material) | 0.047 | 25.13 | 1.18 |
| op00dec010 |  | Decapador. | 1.000 | 0.00 | 0.00 |
| mo038 | h | Oficial 1ª pintor. (mà d'obra) | 0.273 | 28.42 | 7.76 |
| mo076 | h | Ajudant pintor. (mà d'obra) | 0.025 | 25.28 | 0.63 |
| % | % | Costos directes complementaris | 2 % | 10.33 | 0.21 |
|  |  | Costos directes |  |  | 10.54 |
