# Acabat decoratiu sobre parament exterior

- Propietat de l'arxiu: CYPE INGENIEROS, S.A.
- Format: FIEBDC-3/2002
- Divisa: EUR
- Costos indirectes: 3.00 %
- IVA: 21.00 %

## R Revestiments i extradossats

### RP Conglomerats tradicionals

#### RPR Acabats

**RPR030** m² Acabat decoratiu sobre parament exterior.
Formació d'acabat esgrafiat mitjançant l'aplicació manual, sobre un parament exterior, prèviament arrebossat (no inclòs en aquest preu), de dues capas de morter de calç aéria apagada de diferents colors; la primera de 10 mm de gruix, dossificació 1:4 i àrid gros i la segona, que porta inclòs el pigment en la seva massa, de 8 mm de gruix, dossificació 1:4 i àrid fi de granulometria molt cuidada. Acabat superficial: estergit mitjançant plantilles i esgrafiat de l'última capa amb espàtula de fusta, tall previ oblic del costat dibuixat amb estilets. Inclús preparació de la superfície de suport, col·locació de malla de fibra de vidre antiàlcalis per a reforç de trobades entre materials diferents i en els fronts de forjat, a un 20% de la superfície del parament, formació de juntes, racons, mestres, arestes, queixals, brancals, llindes, rematades en els trobaments amb paraments, revestiments o altres elements rebuts en la seva superfície.
Inclou: Preparació de la superfície suport. Col·locació de la malla entre diferents materials i en els fronts de forjat. Especejament de panys de treball. Preparació i aplicació d'una primera capa. Preparació i aplicació d'una segona capa. Realització de les juntes. Estargit mitjançant plantilles. Egrafiat. Repassos i neteja final.
Criteri d'amidament de projecte: Superfície mesurada segons documentació gràfica de Projecte, deduint els buits de superfície major de 1 m² i incloent el desenvolupament dels queixals.
Criteri de mesura d'obra: Es mesurarà la superfície realment executada segons especificacions de Projecte, deduint els buits de superfície major de 1 m² i incloent el desenvolupament dels queixals.

| Codi | Ut | Descripció | Rendiment | Preu | Import |
|---|---|---|---|---|---|
| mt28pmc010a | m³ | Pasta de morter de cal per acabats, inclús xinesa. (material) | 0.025 | 120.39 | 3.01 |
| mt09var030a | m² | Malla de fibra de vidre teixida, amb impregnació de PVC, de 10x10 mm de llum de malla, antiàlcalis, de 115 a 125 g/m² i 500 µm d'espessor, per a armar gotejats tradicionals, esquerdejats i morters. (material) | 0.210 | 1.55 | 0.33 |
| mt09pmr010 | kg | Pigment per a morters i acabats. (material) | 0.015 | 9.00 | 0.14 |
| op00tal020 |  | Trepant amb batedora. | 1.000 | 0.00 | 0.00 |
| mo039 | h | Oficial 1ª revocador. (mà d'obra) | 1.021 | 28.42 | 29.02 |
| mo079 | h | Ajudant revocador. (mà d'obra) | 1.021 | 25.28 | 25.81 |
| mo111 | h | Peó especialitzat revocador. (mà d'obra) | 0.516 | 25.02 | 12.91 |
| mo020 | h | Oficial 1ª construcció. (mà d'obra) | 2.967 | 28.42 | 84.32 |
| mo113 | h | Peó ordinari construcció. (mà d'obra) | 0.360 | 23.81 | 8.57 |
| % | % | Costos directes complementaris | 2 % | 164.11 | 3.28 |
|  |  | Costos directes |  |  | 167.39 |
