# Estuc sobre parament exterior

- Propietat de l'arxiu: CYPE INGENIEROS, S.A.
- Format: FIEBDC-3/2002
- Divisa: EUR
- Costos indirectes: 3.00 %
- IVA: 21.00 %

## R Revestiments i extradossats

### RP Conglomerats tradicionals

#### RPS Estucs

**RPS010** m² Estuc sobre parament exterior.
Formació d'estucat mat de calç en fred mitjançant l'aplicació manual sobre un parament vertical exterior, prèviament arrebossat amb acabat arremolinat (no inclòs en aquest preu), de tres capes de morter de calç amb sorra de finura creixent cap a l'exterior, de dossificació 1:4 la primera i dossificació 1:3 les dues restants. Acabat superficial: llis rentat. Inclús col·locació de malla de fibra de vidre antiàlcalis per a reforç de trobades entre materials diferents i en els fronts de forjat, a un 20% de la superfície del parament, formació de junts, racons, mestres, arestes, queixals, brancals i llindes i acabats en les trobades amb paraments, revestiments o altres elements rebuts en la seva superfície.
Inclou: Preparació de la superfície suport. Col·locació de la malla entre diferents materials i en els fronts de forjat. Especejament de panys de treball. Preparació i aplicació de les successives capes. Realització de juntes i punts de trobada. Acabat superficial. Repàs i neteja final.
Criteri d'amidament de projecte: Superfície mesurada segons documentació gràfica de Projecte, deduint els buits de superfície major de 3 m², afegint a canvi la superfície de la part interior del buit, corresponent al desenvolupament de brancals i llindes. No s'ha incrementat l'amidament per trencaments i retallades, ja que en la descomposició s'ha considerat un 5% més de peces.
Criteri de mesura d'obra: Es mesurarà la superfície realment executada segons especificacions de Projecte, deduint els buits de superfície major de 3 m², afegint a canvi la superfície de la part interior del buit, corresponent al desenvolupament de brancals i llindes.

| Codi | Ut | Descripció | Rendiment | Preu | Import |
|---|---|---|---|---|---|
| mt09mor050c | m³ | Morter de cal aèria o apagada (1:3), confeccionat en obra. (material) | 0.010 | 126.30 | 1.26 |
| mt09mor050d | m³ | Morter de cal aèria o apagada (1:4), confeccionat en obra. (material) | 0.015 | 123.30 | 1.85 |
| mt09var030a | m² | Malla de fibra de vidre teixida, amb impregnació de PVC, de 10x10 mm de llum de malla, antiàlcalis, de 115 a 125 g/m² i 500 µm d'espessor, per a armar gotejats tradicionals, esquerdejats i morters. (material) | 0.210 | 1.55 | 0.33 |
| op00tal020 |  | Trepant amb batedora. | 1.000 | 0.00 | 0.00 |
| mo034 | h | Oficial 1ª estucador. (mà d'obra) | 0.830 | 28.42 | 23.59 |
| mo072 | h | Ajudant estucador. (mà d'obra) | 0.830 | 25.28 | 20.98 |
| % | % | Costos directes complementaris | 2 % | 48.01 | 0.96 |
|  |  | Costos directes |  |  | 48.97 |
