# Extradossat directe de plaques de guix natural (GRG)

- Propietat de l'arxiu: CYPE INGENIEROS, S.A.
- Format: FIEBDC-3/2002
- Divisa: EUR
- Costos indirectes: 3.00 %
- IVA: 21.00 %

## R Revestiments i extradossats

### RR Extradossats

#### RRN De plaques de guix natural

**RRN001** m² Extradossat directe de plaques de guix natural (GRG).
Extradossat directe, de 45 mm de gruix total, amb nivell de qualitat de l'acabat Q2, format per placa de guix natural (GRG) tipus estàndard de 15 mm d'espessor, cargolada a una estructura metàl·lica d'acer galvanitzat de mestres de 70x30 i 0,55 mm d'espessor, prèviament ancorada al parament vertical cada 400 mm, amb cargols d'acer. Inclús col·locació, ancoratge al parament suport i anivellació dels perfils auxiliars; cargols per a la fixació de les plaques i pasta de segellament.
Criteri de valoració econòmica: El preu inclou la resolució de trobades i punts singulars, però no inclou l'aïllament a col·locar entre les plaques i el parament.
Inclou: Replanteig i traçat en el forjat inferior i en el superior dels perfils. Replanteig sobre el parament de les mestres. Col·locació i ancoratge al parament suport dels perfils auxiliars. Tall de les plaques. Fixació de les plaques. Replanteig de les caixes per a allotjament de mecanismes elèctrics i de pas d'instal·lacions, i posterior perforació de les plaques. Tractament de junts.
Criteri d'amidament de projecte: Superfície mesurada segons documentació gràfica de Projecte, sense duplicar cantonades ni encontres, seguint els criteris d'amidament exposats en la norma UNE 92305.
Criteri de mesura d'obra: Es mesurarà la superfície realment executada segons especificacions de Projecte, sense duplicar cantonades ni encontres, seguint els criteris d'amidament exposats en la norma UNE 92305.

| Codi | Ut | Descripció | Rendiment | Preu | Import |
|---|---|---|---|---|---|
| mt12pna070a | m | Perfil d'acer galvanitzat, fabricat mitjançant laminació en fred, de 3000 mm de longitud, 70x30 mm de secció i 0,55 mm de gruix, per la realització d'extradossats autoportants i sostres, segons UNE-EN 14195. (material) | 2.960 | 1.75 | 5.18 |
| mt12pna010ae | m² | Placa de guix natural (GRG), sense cartró, estàndard / UNE-EN 13815 - 600 / 1200 / 15 / amb les vores longitudinals desiguals, formada per una ànima de guix d'origen natural reforçada per la inclusió en la massa de fibra de vidre; Euroclasse A1 de reacció al foc, segons UNE-EN 13501-1. (material) | 1.020 | 5.61 | 5.72 |
| mt12pna020b | U | Cargol autoperforant, amb cap de trompeta, de 25 mm de longitud, per a instal·lació de plaques de guix natural (GRG) sobre perfils de gruix inferior a 6 mm. (material) | 18.000 | 0.02 | 0.36 |
| mt12pna025a | U | Fixació composta per tac i cargol de cap aixamfranat, de 5x30 mm. (material) | 8.440 | 0.08 | 0.68 |
| mt12pna030bp | kg | Pasta de segellament, d'enduriment normal (60 minuts), amb additiu hidròfug; per a aplicació manual o mecànica sense cinta de segellament. (material) | 0.110 | 2.17 | 0.24 |
| mt12pna040b | U | Cartutx de 300 cm³ de massilla monocomponent; per al segellat de trobades perimetrals. (material) | 0.033 | 4.06 | 0.13 |
| op00fre010 |  | Fresadora. | 1.000 | 0.00 | 0.00 |
| op00sie010 |  | Serra de calar. | 1.000 | 0.00 | 0.00 |
| op00tal010 |  | Trepant. | 1.000 | 0.00 | 0.00 |
| op00ato010 |  | Tornavís. | 1.000 | 0.00 | 0.00 |
| mo053 | h | Oficial 1ª muntador de prefabricats interiors. (mà d'obra) | 0.428 | 29.34 | 12.56 |
| mo100 | h | Ajudant muntador de prefabricats interiors. (mà d'obra) | 0.428 | 25.28 | 10.82 |
| % | % | Costos directes complementaris | 2 % | 35.69 | 0.71 |
|  |  | Costos directes |  |  | 36.40 |
