# Extradossat autoportant de plaques de guix laminat, antiradiacions. Sistema "KNAUF"

- Propietat de l'arxiu: CYPE INGENIEROS, S.A.
- Format: FIEBDC-3/2002
- Divisa: EUR
- Costos indirectes: 3.00 %
- IVA: 21.00 %

## R Revestiments i extradossats

### RR Extradossats

#### RRY De plaques de guix laminat

**RRY016** m² Extradossat autoportant de plaques de guix laminat, antiradiacions. Sistema "KNAUF".
Extradossat autoportant travat, sistema K151.es "KNAUF", de 39,5 mm de gruix total, amb nivell de qualitat de l'acabat Q2, format per placa de guix laminat tipus antiradiacions RX de 12,5 mm d'espessor, cargolada directament a una estructura autoportant d'acer galvanitzat, amb cinta de plom autoadhesiva, formada per perfils horitzontals de 30x30, sòlidament fixats al sòl i al sostre i mestres verticals de 60x27 mm i 0,6 mm d'espessor amb una modulació de 625 mm, fixades al parament vertical. Inclús banda desolidaritzadora; fixacions per a l'ancoratge dels perfils metàl·lics; cargols per a la fixació de les plaques; cinta de paper amb reforç metàl·lic "KNAUF" i pasta de segellament Uniflott GLS "KNAUF".
Criteri de valoració econòmica: El preu inclou la resolució de trobades i punts singulars, però no inclou l'aïllament a col·locar entre les plaques i el parament.
Inclou: Replanteig i traçat en el forjat inferior i en el superior dels perfils. Col·locació d'elements horitzontals sòlidament fixats al terra. Col·locació d'elements horitzontals sòlidament fixats al sostre. Col·locació de les mestres, travant-les amb ancoratges directes. Col·locació de cinta de plom autoadhesiva. Tall de les plaques. Fixació de les plaques. Replanteig de les caixes per a allotjament de mecanismes elèctrics i de pas d'instal·lacions, i posterior perforació de les plaques. Tractament de junts.
Criteri d'amidament de projecte: Superfície mesurada segons documentació gràfica de Projecte, sense duplicar cantonades ni encontres, seguint els criteris d'amidament exposats en la norma UNE 92305.
Criteri de mesura d'obra: Es mesurarà la superfície realment executada segons especificacions de Projecte, sense duplicar cantonades ni encontres, seguint els criteris d'amidament exposats en la norma UNE 92305.

| Codi | Ut | Descripció | Rendiment | Preu | Import |
|---|---|---|---|---|---|
| mt12pfk012a | m | Perfil U 30/30 de xapa d'acer galvanitzat, "KNAUF", espessor 0,55 mm. (material) | 1.220 | 1.18 | 1.44 |
| mt12pfk011a | m | Mestra 60/27 "KNAUF", de xapa d'acer galvanitzat. (material) | 1.750 | 1.71 | 2.99 |
| mt12ark020a | m | Cinta de plom autoadhesiva antiradiacions RX "KNAUF", de 50 mm d'amplada i 1 mm de gruix. (material) | 2.700 | 6.53 | 17.63 |
| mt12ark010a | m² | Placa antiradiacions RX 12,5+0,5 mm "KNAUF" formada per una placa de guix laminat DF / UNE-EN 520 - 625 / 2600 / 12,5, tallafoc, revestida per una de les seves cares amb una làmina de cartró i una altra de plom de 0,5 mm, segons UNE-EN 14190; Euroclasse A2-s1, d0 de reacció al foc, segons UNE-EN 13501-1. (material) | 1.050 | 77.39 | 81.26 |
| mt12ptk010ba | U | Cargol LB "KNAUF" 3,5x9,5. (material) | 1.400 | 0.01 | 0.01 |
| mt12pek020ta | U | Ancoratge directe de 125 mm, per a mestra 60/27, "KNAUF". (material) | 1.500 | 0.42 | 0.63 |
| mt12ptk010cc | U | Cargol autoperforant TN "KNAUF" 3,5x25. (material) | 12.250 | 0.01 | 0.12 |
| mt12ptk010ce | U | Cargol autoperforant TN "KNAUF" 3,5x35. (material) | 14.875 | 0.01 | 0.15 |
| mt12psg220 | U | Fixació composta per tac i cargol 5x27. (material) | 2.500 | 0.06 | 0.15 |
| mt12pik020n | kg | Pasta de segellament Uniflott GLS "KNAUF", d'enduriment normal (45 minuts), rang de temperatura de treball de 10 a 30°C, per a aplicació manual sense cinta de segellament, segons UNE-EN 13963. (material) | 0.606 | 0.22 | 0.13 |
| mt12pck010d | m | Cinta de paper amb reforç metàl·lic "KNAUF" de 52 mm d'amplada, segons UNE-EN 14353. (material) | 0.150 | 0.42 | 0.06 |
| op00fre010 |  | Fresadora. | 1.000 | 0.00 | 0.00 |
| op00sie010 |  | Serra de calar. | 1.000 | 0.00 | 0.00 |
| op00tal010 |  | Trepant. | 1.000 | 0.00 | 0.00 |
| op00ato010 |  | Tornavís. | 1.000 | 0.00 | 0.00 |
| mo053 | h | Oficial 1ª muntador de prefabricats interiors. (mà d'obra) | 0.474 | 29.34 | 13.91 |
| mo100 | h | Ajudant muntador de prefabricats interiors. (mà d'obra) | 0.474 | 25.28 | 11.98 |
| % | % | Costos directes complementaris | 2 % | 130.46 | 2.61 |
|  |  | Costos directes |  |  | 133.07 |
