# Base de morter lleuger de ciment

- Propietat de l'arxiu: CYPE INGENIEROS, S.A.
- Format: FIEBDC-3/2002
- Divisa: EUR
- Costos indirectes: 3.00 %
- IVA: 21.00 %

## R Revestiments i extradossats

### RS Paviments

#### RSB Bases de paviment i grans recrescuts

**RSB011** m² Base de morter lleuger de ciment.
Base per a paviment interior, de 35 mm d'espessor, de morter lleuger, CT - C12 - F3 segons UNE-EN 13813, aplicat manualment, sobre làmina d'aïllament per a formació de terra flotant. Inclús banda de panell rígid de poliestirè expandit per a la preparació dels junts perimetrals de dilatació.
Criteri de valoració econòmica: El preu no inclou la làmina d'aïllament.
Inclou: Replanteig i marcat de nivells. Preparació de les juntes perimetrals de dilatació. Formació de mestres. Abocat i estesa del morter. Reglejat del morter. Cura del morter.
Criteri d'amidament de projecte: Superfície mesurada segons documentació gràfica de Projecte.
Criteri de mesura d'obra: Es mesurarà la superfície realment executada segons especificacions de Projecte, sense deduir la superfície ocupada pels pilars situats dintre del seu perímetre.

| Codi | Ut | Descripció | Rendiment | Preu | Import |
|---|---|---|---|---|---|
| mt16pea020a | m² | Panell rígid de poliestirè expandit, segons UNE-EN 13163, mecanitzat lateral recte, de 10 mm d'espessor, resistència tèrmica 0,25 m²K/W, conductivitat tèrmica 0,036 W/(mK), per junta de dilatació. (material) | 0.100 | 0.92 | 0.09 |
| mt09mcp200g | kg | Morter lleuger, CT - C12 - F3 segons UNE-EN 13813, compost per ciments, additius, àrids i granulats de suro seleccionats, densitat 1500 kg/m³, per a espessors fins a 5 cm, utilitzat en anivellació de paviments. (material) | 47.250 | 0.40 | 18.90 |
| mq06hor010 | h | Formigonera elèctrica amb una capacitat de pastat de 160 l. (maquinària) | 0.005 | 3.45 | 0.02 |
| mo020 | h | Oficial 1ª construcció. (mà d'obra) | 0.144 | 28.42 | 4.09 |
| mo113 | h | Peó ordinari construcció. (mà d'obra) | 0.144 | 23.81 | 3.43 |
| % | % | Costos directes complementaris | 2 % | 26.53 | 0.53 |
|  |  | Costos directes |  |  | 27.06 |
