# Base de morter autoanivellant de ciment "HOLCIM", de capa gruixuda, fabricat en central

- Propietat de l'arxiu: CYPE INGENIEROS, S.A.
- Format: FIEBDC-3/2002
- Divisa: EUR
- Costos indirectes: 3.00 %
- IVA: 21.00 %

## R Revestiments i extradossats

### RS Paviments

#### RSB Bases de paviment i grans recrescuts

**RSB023** m² Base de morter autoanivellant de ciment "HOLCIM", de capa gruixuda, fabricat en central.
Base per a paviment interior, de 40 mm d'espessor, de morter autoanivellant, Agilia Suelo C Base "HOLCIM", CT - C10 - F3 segons UNE-EN 13813, abocat amb mescladora-bombejadora, sobre làmina d'aïllament per a formació de terra flotant; i posterior aplicació d'agent filmogen, (0,15 l/m²). Inclús banda de panell rígid de poliestirè expandit per a la preparació dels junts perimetrals de dilatació.
Criteri de valoració econòmica: El preu no inclou la làmina d'aïllament.
Inclou: Replanteig i marcat de nivells. Preparació de les juntes perimetrals de dilatació. Estès del morter mitjançant bombament. Aplicació de l'agent filmogen.
Criteri d'amidament de projecte: Superfície mesurada segons documentació gràfica de Projecte.
Criteri de mesura d'obra: Es mesurarà la superfície realment executada segons especificacions de Projecte, sense deduir la superfície ocupada pels pilars situats dintre del seu perímetre.

| Codi | Ut | Descripció | Rendiment | Preu | Import |
|---|---|---|---|---|---|
| mt16pea020a | m² | Panell rígid de poliestirè expandit, segons UNE-EN 13163, mecanitzat lateral recte, de 10 mm d'espessor, resistència tèrmica 0,25 m²K/W, conductivitat tèrmica 0,036 W/(mK), per junta de dilatació. (material) | 0.100 | 0.92 | 0.09 |
| mt09mal010p | m³ | Morter autoanivellant, Agilia Suelo C Base "HOLCIM", CT - C10 - F3 segons UNE-EN 13813, a base de ciment, per a espessors de 4 a 10 cm, utilitzat en anivellació de paviments. (material) | 0.040 | 67.00 | 2.68 |
| mt08cur020a | l | Agent filmogen, per la cura de formigons i morters. (material) | 0.150 | 1.56 | 0.23 |
| mq06pym020 | h | Mescladora-bombadora per morters autoanivellants. (maquinària) | 0.080 | 10.91 | 0.87 |
| mo031 | h | Oficial 1ª aplicador de morter autoanivellant. (mà d'obra) | 0.036 | 28.42 | 1.02 |
| mo069 | h | Ajudant aplicador de morter autoanivellant. (mà d'obra) | 0.028 | 25.28 | 0.71 |
| % | % | Costos directes complementaris | 2 % | 5.60 | 0.11 |
|  |  | Costos directes |  |  | 5.71 |
