# Entornpeu llis d'alumini anoditzat, de 60 mm d'altura, color or, fixat amb adhesiu

- Propietat de l'arxiu: CYPE INGENIEROS, S.A.
- Format: FIEBDC-3/2002
- Divisa: EUR
- Costos indirectes: 3.00 %
- IVA: 21.00 %

## R Revestiments i extrasdossats

### RS Paviments

#### RSD Acabats de paviment

**RSD010** m Entornpeu llis d'alumini anoditzat, de 60 mm d'altura, color or, fixat amb adhesiu.
Subministrament i col·locació d'entornpeu llis d'alumini anoditzat, de 60 mm d'altura, color or, fixat amb adhesiu. Inclús p/p de preparació i regularització de la superfície suport, talls, resolució de cantonades, unions i trobades, i neteja final.
Inclou: Neteja i preparació de la superfície suport. Replanteig. Tall, col·locació i fixació de l'entornpeu.
Criteri d'amidament de projecte: Longitud mesurada segons documentació gràfica de Projecte, sense incloure buits de portes. No s'ha incrementat l'amidament per trencaments i retallades, ja que en la descomposició s'ha considerat un 5% més de peces.
Criteri de mesura d'obra: Es mesurarà la longitud realment executada segons especificacions de Projecte.

| Codi | Ut | Descripció | Rendiment | Preu | Import |
|---|---|---|---|---|---|
| mt47adc110a | kg | Adhesiu especial de poliuretà bicomponent. (material) | 0.060 | 4.67 | 0.28 |
| mt18rpp010b | m | Entornpeu llis d'alumini anoditzat, de 60 mm d'altura, color or, inclús p/p de peces per a unions, resolució d'angles i terminacions. (material) | 1.050 | 14.50 | 15.23 |
| mo023 | h | Oficial 1ª enrajolador. (mà d'obra) | 0.143 | 23.30 | 3.33 |
| % | % | Costos directes complementaris | 2 % | 18.84 | 0.38 |
|  |  | Costos directes |  |  | 19.22 |
