# Sòl tècnic enregistrable "BUTECH"

- Propietat de l'arxiu: CYPE INGENIEROS, S.A.
- Format: FIEBDC-3/2002
- Divisa: EUR
- Costos indirectes: 3.00 %
- IVA: 21.00 %

## R Revestiments i extradossats

### RS Paviments

#### RSE Tècnics

**RSE050** m² Sòl tècnic enregistrable "BUTECH".
Terra tècnic enregistrable "BUTECH", per a interior, format per panell autoportant per al sistema de terra tècnic enregistrable "BUTECH", de 600x600 mm i 48 mm de gruix, format per un suport base de tauler aglomerat, de 38 mm d'espessor, bisellat i acabat perimetralment amb material plàstic autoextingible ABS, làmina aïllant de material plàstic autoextingible de 0,1 mm d'espessor disposada a la cara inferior i una capa d'acabat de gres porcellànic, gamma STON-KER, sèrie Alpina, color Beix "BUTECH", "PORCELANOSA GRUPO", de 600x600 mm i 10 mm d'espessor; classificació 2/2/A/2, segons UNE-EN 12825, recolzats sobre peus regulables d'acer galvanitzat, per a altures entre 60 i 100 mm, fixats a la superfície de recolzament amb adhesiu. Inclús preparació de la superfície de recolzament dels pedestals mitjançant aspirat i neteja de restes d'obra, replanteig i fixació dels pedestals al terra amb cola, col·locació de coixinets sobre els pedestals i fixació de la rosca que regula la seva altura amb cola, i banda perimetral de llana de roca per la desolidarització del perímetre. Totalment muntat.
Inclou: Replanteig dels eixos dels pedestals i marcat de nivells. Col·locació, anivellació i fixació de pedestals. Col·locació dels panells. Neteja final del paviment.
Criteri d'amidament de projecte: Superfície útil, mesura segons documentació gràfica de Projecte. No s'ha incrementat l'amidament per trencaments i retallades, ja que en la descomposició s'ha considerat un 5% més de peces.
Criteri de mesura d'obra: Es mesurarà la superfície realment executada segons especificacions de Projecte.

| Codi | Ut | Descripció | Rendiment | Preu | Import |
|---|---|---|---|---|---|
| mt12psk080a | U | Cartutx de 600 cm³ de pega, per a fixació de peus regulables a la superfície de recolzament. (material) | 0.010 | 11.89 | 0.12 |
| mt12psk040b | m | Banda perimetral de llana de roca de 12 mm de gruix, 100 mm d'amplada i 1200 mm de longitud. (material) | 1.000 | 7.67 | 7.67 |
| mt12psk060e | U | Peu regulable d'acer galvanitzat, per a altures entre 60 i 100 mm. Inclús accessoris. (material) | 3.000 | 1.33 | 3.99 |
| mt12sbs010aaa1 | m² | Panell autoportant per al sistema de terra tècnic enregistrable "BUTECH", de 600x600 mm i 48 mm de gruix, format per un suport base de tauler aglomerat, de 38 mm d'espessor, bisellat i acabat perimetralment amb material plàstic autoextingible ABS, làmina aïllant de material plàstic autoextingible de 0,1 mm d'espessor disposada a la cara inferior i una capa d'acabat de gres porcellànic, gamma STON-KER, sèrie Alpina, color Beix "BUTECH", "PORCELANOSA GRUPO", de 600x600 mm i 10 mm d'espessor; classificació 2/2/A/2, segons UNE-EN 12825. (material) | 1.000 | 80.73 | 80.73 |
| mo011 | h | Oficial 1ª muntador. (mà d'obra) | 0.420 | 28.39 | 11.92 |
| mo080 | h | Ajudant muntador. (mà d'obra) | 0.420 | 24.46 | 10.27 |
| % | % | Costos directes complementaris | 2 % | 114.70 | 2.29 |
|  |  | Costos directes |  |  | 116.99 |
