# Encaixonat per a terra tècnic

- Propietat de l'arxiu: CYPE INGENIEROS, S.A.
- Format: FIEBDC-3/2002
- Divisa: EUR
- Costos indirectes: 3.00 %
- IVA: 21.00 %

## R Revestiments i extradossats

### RS Paviments

#### RSE Tècnics

**RSE130** U Encaixonat per a terra tècnic.
Formació d'encaixonat de panell de terra tècnic, per a la posterior col·locació de tapes de registre d'instal·lacions o de reixetes de ventilació (no incloses en aquest preu). Inclús replanteig, tall de les peces i resolució de trobades. Totalment acabat.
Inclou: Replanteig. Tall de les peces. Formació del encaixonat.
Criteri d'amidament de projecte: Nombre d'unitats previstes, segons documentació gràfica de Projecte.
Criteri de mesura d'obra: Es mesurarà el nombre d'unitats realment executades segons especificacions de Projecte.

| Codi | Ut | Descripció | Rendiment | Preu | Import |
|---|---|---|---|---|---|
| mo011 | h | Oficial 1ª muntador. (mà d'obra) | 0.719 | 29.34 | 21.10 |
| mo080 | h | Ajudant muntador. (mà d'obra) | 0.719 | 25.28 | 18.18 |
| % | % | Costos directes complementaris | 2 % | 39.28 | 0.79 |
|  |  | Costos directes |  |  | 40.07 |
