# Anell de polietilè per a suport de paviment flotant

- Propietat de l'arxiu: CYPE INGENIEROS, S.A.
- Format: FIEBDC-3/2002
- Divisa: EUR
- Costos indirectes: 3.00 %
- IVA: 21.00 %

## R Revestiments i extradossats

### RS Paviments

#### RSE Tècnics

**RSE210** U Anell de polietilè per a suport de paviment flotant.
Suport de paviment flotant format per anell d'encofrat de polietilè, de 2 mm d'altura i 230 mm de diàmetre, sobre làmina drenant, per al posterior reomplert amb adhesiu cimentós i col·locació del paviment (no inclòs en aquest preu). Inclús replanteig.
Inclou: Replanteig. Col·locació del suport.
Criteri d'amidament de projecte: Nombre d'unitats previstes, segons documentació gràfica de Projecte.
Criteri de mesura d'obra: Es mesurarà el nombre d'unitats realment executades segons especificacions de Projecte.

| Codi | Ut | Descripció | Rendiment | Preu | Import |
|---|---|---|---|---|---|
| mt18jrs710a | U | Suport de paviment flotant format per anell d'encofrat de polietilè, de 2 mm d'altura i 230 mm de diàmetre, per reomplir amb adhesiu cimentós. (material) | 1.000 | 11.57 | 11.57 |
| mo011 | h | Oficial 1ª muntador. (mà d'obra) | 0.120 | 29.34 | 3.52 |
| mo080 | h | Ajudant muntador. (mà d'obra) | 0.120 | 25.28 | 3.03 |
| % | % | Costos directes complementaris | 2 % | 18.12 | 0.36 |
|  |  | Costos directes |  |  | 18.48 |
